# Alicatado con baldosas cerámicas de gres porcelánico

- Propiedade do arquivo: CYPE INGENIEROS, S.A.
- Formato: FIEBDC-3/2002
- Divisa: EUR
- Custos indirectos: 3.00 %
- Gastos xerais: 13.00 %
- Beneficio industrial: 6.00 %
- IVE: 16.00 %

## R Revestimentos

### RA Alicatados

#### RAG Cerámicos/Gres

**RAG022** m² Alicatado con baldosas cerámicas de gres porcelánico, estilo mármore "TAU CERÁMICA", capacidade de absorción de auga E<0,5%, grupo BIa, 30x60 cm, colocadas sobre unha superficie soporte de fábrica en paramento exterior, mediante adhesivo cementoso, C1 T, con deslizamento reducido e tempo aberto ampliado T80 Especial Yeso "TAU CERÁMICA", con dobre encolado, sen xunta (separación entre baldosas entre 1,5 e 3 mm); con cantoneiras de PVC; sobre capa de regularización de morteiro (non incluida neste prezo).
Subministración e colocación de azulexado con baldosas cerámicas de gres porcelánico, estilo mármore "TAU CERÁMICA", capacidade de absorción de auga E<0,5%, grupo BIa, 30x60 cm, recibidas con adhesivo cementoso, C1 T, con deslizamento reducido e tempo aberto ampliado T80 Especial Yeso "TAU CERÁMICA", con dobre encolado, estendido sobre a superficie soporte con aplanadora; sobre capa de regularización de morteiro (non incluida neste prezo). Ata p/p de preparación da superficie soporte mediante humedecido da fábrica, planeamento, cortes, e xuntas; rexuntado con morteiro técnico superfino coreado, C G2, Line-Fix Superfino "TAU CERÁMICA", para rexuntado de baldosas cerámicas, con xunta de entre 1 e 5 mm; con cantoneiras de PVC; acabado e limpeza final.
Inclúe: Todas. Preparación da superficie soporte. Replanteo de niveis e disposición de baldosas. Colocación de mestras ou reglas. Preparación e aplicación do morteiro. Formación de xuntas de movimento. Colocación das baldosas. Execución de esquinas. Rexuntado de baldosas. Acabado e limpeza final.
Criterio de medición de proxecto: Superficie medida segundo documentación gráfica de Proxecto, deducindo os ocos de superficie maior de 3 m². Non se incrementou a medición por roturas e recortes, xa que na descomposición considerouse un 5% máis de pezas.
Criterio de medición de obra: Medirase a superficie realmente executada segundo especificacións do Proxecto, deducindo os ocos de superficie maior de 3 m².

| Código | Ud | Descrición | Rendemento | Prezo | Importe |
|---|---|---|---|---|---|
| mt09mtc010e | kg | Adhesivo cementoso, C1 T, con deslizamento reducido e tempo aberto ampliado T80 Especial Yeso, segundo UNE-EN 12004, "TAU CERÁMICA", para a colocación en capa fina de pavimentos e revestimentos de material cerámico en interiores e exteriores, composto por cementos de alta resistencia e aditivos específicos, con propiedades tixotrópicas. (material) | 11.000 | 0.21 | 2.31 |
| mt19awa010 | m | Cantonera de PVC en esquinas alicatadas. (material) | 0.500 | 1.32 | 0.66 |
| mt19act012ia | m² | Baldosa cerámica de gres porcelánico, estilo mármore "TAU CERÁMICA", capacidade de absorción de auga E<0,5%, grupo BIa, 30x60 cm, segundo UNE-EN 14411. (material) | 1.050 | 25.70 | 26.99 |
| mt09mtc020g | kg | Morteiro técnico superfino coreado, C G2, Line-Fix Superfino "TAU CERÁMICA", para rexuntado de baldosas cerámicas, con xunta de entre 1 e 5 mm, segundo UNE-EN 12004, "TAU CERÁMICA". (material) | 0.500 | 0.90 | 0.45 |
| op00sie030 |  | Sierra de disco de diamante, para mesa de trabajo, de corte húmedo. | 1.000 | 0.00 | 0.00 |
| op00amo010 |  | Amoladora o radial. | 1.000 | 0.00 | 0.00 |
| op00tal010 |  | Taladro. | 1.000 | 0.00 | 0.00 |
| mo022 | h | Oficial 1ª alicatador. (man de obra) | 0.390 | 15.28 | 5.96 |
| mo057 | h | Axudante alicatador. (man de obra) | 0.390 | 14.65 | 5.71 |
| % | % | Costes directos complementarios | 2 % | 42.08 | 0.84 |
|  |  | Custos directos |  |  | 42.92 |
