# Alicatado con placas de gres porcelánico de grande formato STON-KER de "BUTECH"

- Propiedade do arquivo: CYPE INGENIEROS, S.A.
- Formato: FIEBDC-3/2002
- Divisa: EUR
- Custos indirectos: 3.00 %
- Gastos xerais: 13.00 %
- Beneficio industrial: 6.00 %
- IVE: 16.00 %

## R Revestimentos

### RA Alicatados

#### RAG Cerámicos/Gres

**RAG063** m² Alicatado con placas de gres porcelánico de grande formato STON-KER de "BUTECH", "PORCELANOSA GRUPO", serie Carpatia, acabado Beige, de 33x66x1 cm, colocadas sobre unha superficie soporte de xeso ou placas de escaiola en paramento interior, mediante adhesivo cementoso mellorado, C2 TE, con deslizamento reducido e tempo aberto ampliado, Fr-one Gris "BUTECH", sen xunta (separación entre baldosas entre 1,5 e 3 mm); con cantoneiras de PVC; rexuntado con morteiro de juntas cementoso Colorstuk 0-4 "BUTECH", tipo CG 2, cor Manhattan, para xuntas de ata 4 mm.
Subministración e colocación de alicatado con placas de gres porcelánico de grande formato STON-KER de "BUTECH", "PORCELANOSA GRUPO", serie Carpatia, acabado Beige, de 33x66x1 cm, recibidas con adhesivo cementoso mellorado, C2 TE, con deslizamento reducido e tempo aberto ampliado, Fr-one Gris "BUTECH", estendido sobre a superficie soporte con aplanadora. Ata p/p de preparación da superficie soporte de xeso ou placas de escaiola, planeamento, cortes, e xuntas; rexuntado con morteiro de juntas cementoso Colorstuk 0-4 "BUTECH", tipo CG 2, cor Manhattan, para xuntas de ata 4 mm; con cantoneiras de PVC; acabado e limpeza final.
Inclúe: Todas. Preparación da superficie soporte. Aplicación da imprimación. Replanteo de niveis e disposición de baldosas. Colocación de mestras ou reglas. Preparación e aplicación do adhesivo. Formación de xuntas de movimento. Colocación das baldosas. Execución de esquinas. Rexuntado de baldosas. Acabado e limpeza final.
Criterio de medición de proxecto: Superficie medida segundo documentación gráfica de Proxecto, deducindo os ocos de superficie maior de 3 m². Non se incrementou a medición por roturas e recortes, xa que na descomposición considerouse un 5% máis de pezas.
Criterio de medición de obra: Medirase a superficie realmente executada segundo especificacións do Proxecto, deducindo os ocos de superficie maior de 3 m².

| Código | Ud | Descrición | Rendemento | Prezo | Importe |
|---|---|---|---|---|---|
| mt09mcb010g | kg | Adhesivo cementoso mellorado, C2 TE, con deslizamento reducido e tempo aberto ampliado, segundo UNE-EN 12004, Fr-one Gris "BUTECH", para fachadas cerámicas, composto por cementos de alta resistencia, áridos seleccionados e alto contenido en resinas sintéticas. (material) | 6.000 | 0.89 | 5.34 |
| mt19awa010 | m | Cantonera de PVC en esquinas alicatadas. (material) | 0.500 | 1.32 | 0.66 |
| mt09mcb030d | kg | Imprimación acuosa de resinas sintéticas Uniprim, "BUTECH", para colocar sobre o soporte de xeso, anhidrita ou escaiola, previamente á colocación con adhesivo cementoso das baldosas cerámicas. (material) | 0.200 | 3.96 | 0.79 |
| mt12pcb020lgD1 | m² | Placa de gres porcelánico de grande formato STON-KER de "BUTECH", "PORCELANOSA GRUPO", serie Carpatia, acabado Beige, de 33x66x1 cm. (material) | 1.050 | 42.93 | 45.08 |
| mt09mcb020aa | kg | Morteiro de juntas cementoso Colorstuk 0-4 "BUTECH", tipo CG2, segundo UNE-EN 13888, cor Manhattan, para xuntas de ata 4 mm, composto por cementos de alta resistencia, áridos seleccionados, pigmentos e aditivos específicos, apto para todo tipo de baldosas cerámicas e pedras naturais. (material) | 0.500 | 1.17 | 0.59 |
| op00sie030 |  | Sierra de disco de diamante, para mesa de trabajo, de corte húmedo. | 1.000 | 0.00 | 0.00 |
| op00amo010 |  | Amoladora o radial. | 1.000 | 0.00 | 0.00 |
| op00tal010 |  | Taladro. | 1.000 | 0.00 | 0.00 |
| mo022 | h | Oficial 1ª alicatador. (man de obra) | 0.325 | 15.28 | 4.97 |
| mo057 | h | Axudante alicatador. (man de obra) | 0.325 | 14.65 | 4.76 |
| % | % | Costes directos complementarios | 2 % | 62.19 | 1.24 |
|  |  | Custos directos |  |  | 63.43 |
