# Aplacado con placa de gres porcelánico de grande formato STON-KER de "BUTECH", "PORCELANOSA GRUPO", serie Block, acabado Carpatia Beige, de 8,1x66x1 cm, colocada mediante o sistema FP de "BUTECH"

- Propiedade do arquivo: CYPE INGENIEROS, S.A.
- Formato: FIEBDC-3/2002
- Divisa: EUR
- Custos indirectos: 3.00 %
- Gastos xerais: 13.00 %
- Beneficio industrial: 6.00 %
- IVE: 16.00 %

## R Revestimentos

### RC Chapados e aplacados

#### RCG Cerámicos/Gres

**RCG030** m² Aplacado con placa de gres porcelánico de grande formato STON-KER de "BUTECH", "PORCELANOSA GRUPO", serie Block, acabado Carpatia Beige, de 8,1x66x1 cm, colocada mediante o sistema FP de "BUTECH".
Subministración e colocación de aplacado con placa de gres porcelánico de grande formato STON-KER de "BUTECH", "PORCELANOSA GRUPO", serie Block, acabado Carpatia Beige, de 8,1x66x1 cm, colocadas mediante o sistema FP de "BUTECH", con xuntas de 5 mm de ancho, sobre soporte enfoscado con morteiro de cemento M-5 aditivado con Unicem, recibidas con adhesivo cementoso mellorado, C2 TE, con deslizamento reducido e tempo aberto ampliado, Fr-one Gris "BUTECH" aditivado con Unilax, e rexuntadas con morteiro de xuntas cementoso Colorstuk Rapid, "BUTECH", tipo CG2, segundo UNE-EN 13888. Ata p/p de grapa vista e formación de xuntas de dilatación de 8 mm seladas con selante monocomponente con base de poliuretano P-404 branca de "BUTECH".
Inclúe: Todas. Replanteo dos eixos verticais e horizontais das xuntas. Preparación dos elementos de suxección. Regularización e aplomado do revestimiento cerámico. Suxección definitiva do revestimiento. Formación de xuntas de movimento. Rexuntado de baldosas. Acabado e limpeza final.
Criterio de medición de proxecto: Superficie medida segundo documentación gráfica de Proxecto, deducindo os ocos de superficie maior de 1 m², engadindo a cambio a superficie da parte interior do oco, correspondente ó desenvolvemento de xambas e linteis. Non se incrementou a medición por roturas e recortes, xa que na descomposición considerouse un 5% máis de pezas.
Criterio de medición de obra: Medirase a superficie realmente executada segundo especificacións do Proxecto, deducindo os ocos de superficie maior de 1 m², engadindo a cambio a superficie da parte interior do oco, correspondente ó desenvolvemento de xambas e linteis.

| Código | Ud | Descrición | Rendemento | Prezo | Importe |
|---|---|---|---|---|---|
| mt12pcb020ael1 | m² | Placa de gres porcelánico de grande formato STON-KER de "BUTECH", "PORCELANOSA GRUPO", serie Block, acabado Carpatia Beige, de 8,1x66x1 cm. (material) | 1.000 | 53.85 | 53.85 |
| mt09mor010c | m³ | Morteiro de cemento CEM II/B-P 32,5 N tipo M-5, confecionado na obra con 250 kg/m³ de cemento e unha proporción en volume 1/6. (material) | 0.020 | 115.30 | 2.31 |
| mt09mcb030c | kg | Aditivo de resina sintética en dispersión acuosa Unicem, "BUTECH", para mellorar as prestacions mecánicas de revocos de morteiros de cemento o como ponte de unión entre capas de morteiro. (material) | 0.680 | 3.53 | 2.40 |
| mt09mcb010g | kg | Adhesivo cementoso mellorado, C2 TE, con deslizamento reducido e tempo aberto ampliado, segundo UNE-EN 12004, Fr-one Gris "BUTECH", para fachadas cerámicas, composto por cementos de alta resistencia, áridos seleccionados e alto contenido en resinas sintéticas. (material) | 5.000 | 0.89 | 4.45 |
| mt09mcb030b | kg | Aditivo de resina sintética en dispersión acuosa Unilax, "BUTECH", para mezclar con adhesivo cementoso. (material) | 1.500 | 3.75 | 5.63 |
| mt12pcb110c | Ude | Ancoraxe tipo grapa vista metálica para o sistema Fachadas Pegadas de "BUTECH". (material) | 2.000 | 1.39 | 2.78 |
| mt09mcb020da | kg | Morteiro de juntas cementoso de fraguado e endurecemento rápido Colorstuk rapid "BUTECH", tipo CG2, segundo UNE-EN 13888, cor Manhattan, para xuntas de 2 a 15 mm, composto por conglomerantes hidráulicos específicos, áridos seleccionados e aditivos especiais, apto para todo tipo de baldosas cerámicas e pedras naturais. (material) | 0.350 | 2.20 | 0.77 |
| mt15sjb010a | Ude | Cartucho con 310 ml de selante monocomponente a base de poliuretano P-404 de "BUTECH", cor branca, para xuntas de dilatación en revestimentos cerámicos. (material) | 0.206 | 5.96 | 1.23 |
| op00sie030 |  | Sierra de disco de diamante, para mesa de trabajo, de corte húmedo. | 1.000 | 0.00 | 0.00 |
| mo012 | h | Oficial 1ª montador de aplacados cerámicos. (man de obra) | 0.986 | 15.28 | 15.07 |
| mo076 | h | Axudante montador de aplacados cerámicos. (man de obra) | 0.986 | 14.65 | 14.44 |
| % | % | Costes directos complementarios | 2 % | 102.93 | 2.06 |
|  |  | Custos directos |  |  | 104.99 |
