# Revestimento téxtil con moqueta de fibra sintética 100% poliamida

- Propiedade do arquivo: CYPE INGENIEROS, S.A.
- Formato: FIEBDC-3/2002
- Divisa: EUR
- Custos indirectos: 3.00 %
- Gastos xerais: 13.00 %
- Beneficio industrial: 6.00 %
- IVE: 16.00 %

## R Revestimentos

### RD Decorativos

#### RDT Textís

**RDT010** m² Revestimento téxtil con moqueta de fibra sintética 100% poliamida, con 750 g/m² de masa superficial de fibra depositada, de 7,0 mm de espesor, fabricada por tufting, acabada en bucle, colocada con adhesivo sobre paramento vertical.
Subministración e colocación de revestimento lixeiro téxtil mediante moqueta de fibra sintética 100% poliamida, con 750 g/m² de masa superficial de fibra depositada, de 7,0 mm de espesor, fabricada por proceso de tufting sobre revés de xute sintético, acabada en bucle, colocada con adhesivo vinílico especial para revestimentos murais, sobre a superficie lisa e regularizada de paramentos verticais interiores. Ata p/p de preparación e limpeza da superficie, formación de encontros, cortes do material e remates perimetrais.
Inclúe: Todas. Preparación e limpeza da superficie a revestir. Replanteo de xuntas, ocos e encontros. Corte e preparación en tiras da moqueta. Aplicación da cola sobre o paramento. Encolado, pregado e presentación das tiras. Colocación da moqueta. Limpeza da cola sobrante e paso do rodillo aplastaxuntas. Resolución do perímetro do revestimento. Limpeza da superficie acabada.
Criterio de medición de proxecto: Superficie medida segundo documentación gráfica de Proxecto, deducindo os ocos de superficie maior de 2 m².
Criterio de medición de obra: Medirase a superficie realmente executada segundo especificacións do Proxecto, deducindo os ocos de superficie maior de 2 m².

| Código | Ud | Descrición | Rendemento | Prezo | Importe |
|---|---|---|---|---|---|
| mt29cam030 | kg | Adhesivo de contacto. (material) | 0.500 | 3.35 | 1.68 |
| mt29moq010d | m² | Moqueta de fibra sintética 100% poliamida, con 750 g/m² de masa superficial de fibra depositada, de 7,0 mm de espesor, fabricada por proceso de tufting sobre revés de xute sintético, acabada en bucle, para revestimento de paramentos verticais interiores. (material) | 1.050 | 8.13 | 8.54 |
| mo025 | h | Oficial 1ª instalador de moquetas y revestimientos textiles. (man de obra) | 0.315 | 15.28 | 4.81 |
| mo060 | h | Axudante instalador de moquetas y revestimientos textiles. (man de obra) | 0.315 | 14.65 | 4.61 |
| % | % | Costes directos complementarios | 2 % | 19.64 | 0.39 |
|  |  | Custos directos |  |  | 20.03 |
