# Remate de chanzo con revestimento flexible ou textil, mediante perfil en L perforado de aluminio anodizado, de 40x20 mm, cor prata, con muescas antideslizantes, fixado mecanicamente

- Propiedade do arquivo: CYPE INGENIEROS, S.A.
- Formato: FIEBDC-3/2002
- Divisa: EUR
- Custos indirectos: 3.00 %
- Gastos xerais: 13.00 %
- Beneficio industrial: 6.00 %
- IVE: 16.00 %

## R Revestimentos

### RE Escaleiras

#### REA Remates de chanzo

**REA020** m Remate de chanzo con revestimento flexible ou textil, mediante perfil en L perforado de aluminio anodizado, de 40x20 mm, cor prata, con muescas antideslizantes, fixado mecanicamente.
Formación de remate de chanzo con revestimento flexible ou textil, mediante perfil en L perforado de aluminio anodizado, de 40 mm de anchura e 20 mm de altura, cor prata, con muescas antideslizantes e buracos avelanados. Ata p/p de limpeza e preparación da superficie soporte, replanteo e fixación do perfil con parafusos de aceiro.
Inclúe: Limpeza e preparación da superficie soporte. Replanteo. Corte, colocación e fixación do perfil.
Criterio de medición de proxecto: Lonxitude medida segundo documentación gráfica de Proxecto.
Criterio de medición de obra: Medirase a lonxitude realmente executada segundo especificacións do Proxecto.

| Código | Ud | Descrición | Rendemento | Prezo | Importe |
|---|---|---|---|---|---|
| mt18rpe030a | m | Perfil en L perforado de aluminio anodizado, de 40 mm de anchura e 20 mm de altura, cor prata, con muescas antideslizantes e buracos avelanados, para remate de chanzo con revestimento flexible ou textil; incluso p/p de accesorios de fixación. (material) | 1.050 | 12.30 | 12.92 |
| mo021 | h | Oficial 1ª solador. (man de obra) | 0.049 | 15.28 | 0.75 |
| % | % | Costes directos complementarios | 2 % | 13.67 | 0.27 |
|  |  | Custos directos |  |  | 13.94 |
