# Remate de chanzo con revestimento cerámico ou de pedra natural, mediante perfil de aluminio, de 11 mm de altura, con revestimento de madeira de carballo, de 50 mm de anchura, fixado con adhesivo

- Propiedade do arquivo: CYPE INGENIEROS, S.A.
- Formato: FIEBDC-3/2002
- Divisa: EUR
- Custos indirectos: 3.00 %
- Gastos xerais: 13.00 %
- Beneficio industrial: 6.00 %
- IVE: 16.00 %

## R Revestimentos

### RE Escaleiras

#### REA Remates de chanzo

**REA032** m Remate de chanzo con revestimento cerámico ou de pedra natural, mediante perfil de aluminio, de 11 mm de altura, con revestimento de madeira de carballo, de 50 mm de anchura, fixado con adhesivo.
Formación de remate de chanzo con revestimento cerámico ou de pedra natural, mediante perfil de aluminio, de 11 mm de altura, con revestimento de madeira de carballo, de 50 mm de anchura. Ata p/p de limpeza e preparación da superficie soporte, replanteo, fixación do perfil con adhesivo e resolución de encontros.
Inclúe: Limpeza e preparación da superficie soporte. Replanteo. Corte, colocación e fixación do perfil. Resolución de encontros.
Criterio de medición de proxecto: Lonxitude medida segundo documentación gráfica de Proxecto.
Criterio de medición de obra: Medirase a lonxitude realmente executada segundo especificacións do Proxecto.

| Código | Ud | Descrición | Rendemento | Prezo | Importe |
|---|---|---|---|---|---|
| mt18rpe070a | m | Perfil de aluminio, de 11 mm de altura, con revestimento de madeira de carballo, de 50 mm de anchura, para remate de chanzo con revestimento cerámico ou de pedra natural. (material) | 1.050 | 35.00 | 36.75 |
| mo021 | h | Oficial 1ª solador. (man de obra) | 0.049 | 15.28 | 0.75 |
| % | % | Costes directos complementarios | 2 % | 37.50 | 0.75 |
|  |  | Custos directos |  |  | 38.25 |
