# Revestimento de escaleira de ida e volta

- Propiedade do arquivo: CYPE INGENIEROS, S.A.
- Formato: FIEBDC-3/2002
- Divisa: EUR
- Custos indirectos: 3.00 %
- Gastos xerais: 13.00 %
- Beneficio industrial: 6.00 %
- IVE: 16.00 %

## R Revestimentos

### RE Escaleiras

#### REC Cemento/Terrazos

**REC010** Ude Revestimento de escaleira de ida e volta, de dous tramos rectos con meseta intermedia con 17 chanzos de 100 cm de ancho mediante forrado con banzo prefabricado de terrazo, en "L", para interiores, uso normal, micrograno (menor ou igual a 6 mm), cor Marfil, sobrezanca de terrazo dunha peza a montacabalo, recibido con morteiro de cemento M-5, con area de miga.
Subministración e colocación de revestimento de escaleira de ida e volta, de dous tramos rectos con meseta intermedia con 17 chanzos de 100 cm de longo mediante a montaxe dos seguintes elementos: chanceado formado por banzo prefabricado de terrazo, en "L", para interiores, uso normal, micrograno (menor ou igual a 6 mm), cor Marfil, lonxitude ata 110 cm, con profundidade de pegada de 23-32 cm e altura de contrapegada de 13-20 cm, pulido en fábrica, segundo UNE-EN 13748-1 de entre 3 e 5 cm de espesura, cara e cantos pulidos; sobrezanca de terrazo micrograno (menor ou igual a 6 mm), cor Marfil, dunha peza a montacabalo, recibido todo iso con morteiro de cemento M-5, con area de miga, sobre un chanceado previo (non incluído neste prezo). Incluso solado de mesetas e rexuntado coa mesma tonalidade das pezas.
Inclúe: Todas. Traza e trazado de banzos. Corte das pezas e formación de encaixes en esquinas e rincóns. Humectación do peldañeado. Colocación con morteiro do primer banzo. Tendido de cordeles. Colocación, en sentido ascendente, das pezas. Comprobación da súa planeidade e correcta posición. Colocación do zanquín. Recheo de xuntas. Limpeza do tramo.
Criterio de medición de proxecto: Número de unidades previstas, segundo documentación gráfica de Proxecto.
Criterio de medición de obra: Medirase o número de unidades realmente executadas segundo especificacións do Proxecto.

| Código | Ud | Descrición | Rendemento | Prezo | Importe |
|---|---|---|---|---|---|
| mt09mor010c | m³ | Morteiro de cemento CEM II/B-P 32,5 N tipo M-5, confecionado na obra con 250 kg/m³ de cemento e unha proporción en volume 1/6. (material) | 0.217 | 115.30 | 25.02 |
| mt18ppt010fa | Ude | Banzo prefabricado de terrazo, en "L", para interiores, uso normal, micrograno (menor ou igual a 6 mm), cor Marfil, lonxitude ata 110 cm, con profundidade de pegada de 23-32 cm e altura de contrapegada de 13-20 cm, pulido en fábrica, segundo UNE-EN 13748-1. (material) | 17.000 | 30.36 | 516.12 |
| mt18zpt010m | m | Zanquín de terrazo micrograno (menor ou igual a 6 mm), para interiores, cor Marfil, dunha peza a montacabalo, para peldaño en "L". (material) | 6.800 | 17.20 | 116.96 |
| mt18btl010gb | m² | Baldosa de terrazo para interior, uso normal, micrograno (menor ou igual a 6 mm), formato nominal 33x33 cm, cor Marfil, cun primeiro pulido en fábrica, para pulido e abrillantado final en obra, segundo UNE-EN 13748-1. (material) | 2.100 | 8.39 | 17.62 |
| mt18rtl010gb | m | Rodapé rebaixado de terrazo micrograno (menor ou igual a 6 mm), cor Marfil, para interiores, 33x7 cm, cun grao de pulido de 220. (material) | 4.000 | 1.50 | 6.00 |
| mt01ara010 | m³ | Area de 0 a 5 mm de diámetro. (material) | 0.040 | 12.02 | 0.48 |
| mo021 | h | Oficial 1ª solador. (man de obra) | 4.436 | 15.28 | 67.78 |
| mo056 | h | Axudante solador. (man de obra) | 4.436 | 14.65 | 64.99 |
| % | % | Costes directos complementarios | 2 % | 814.97 | 16.30 |
|  |  | Custos directos |  |  | 831.27 |
