# Revestimento de chanzo recto de escaleira mediante forrado con banzo prefabricado de terrazo

- Propiedade do arquivo: CYPE INGENIEROS, S.A.
- Formato: FIEBDC-3/2002
- Divisa: EUR
- Custos indirectos: 3.00 %
- Gastos xerais: 13.00 %
- Beneficio industrial: 6.00 %
- IVE: 16.00 %

## R Revestimentos

### RE Escaleiras

#### REC Cemento/Terrazos

**REC030** Ude Revestimento de chanzo recto de escaleira mediante forrado con banzo prefabricado de terrazo, en "L", para interiores, uso normal, micrograno (menor ou igual a 6 mm), cor Marfil, sobrezanca de terrazo dunha peza a montacabalo, recibido con morteiro de cemento M-5, con area de miga.
Subministración e colocación de revestimento de chanzo recto de escaleira, mediante forrado con banzo prefabricado de terrazo, en "L", para interiores, uso normal, micrograno (menor ou igual a 6 mm), cor Marfil, lonxitude ata 110 cm, con profundidade de pegada de 23-32 cm e altura de contrapegada de 13-20 cm, pulido en fábrica, segundo UNE-EN 13748-1, de 100 cm de longo, cara e cantos pulidos, sobrezanca de terrazo micrograno (menor ou igual a 6 mm), cor Marfil, dunha peza a montacabalo, recibido todo iso con morteiro de cemento M-5, con area de miga, sobre un chanceado previo (non incluído neste prezo). Incluso rexuntado coa mesma tonalidade das pezas.
Inclúe: Todas. Replanteo e corte das pezas. Formación de encaixes en esquinas e rincóns. Humectación do peldañeado. Colocación con morteiro de cemento. Tendido de cordeles. Colocación, en sentido ascendente, das pezas. Comprobación da súa planeidade e correcta posición. Colocación do zanquín. Recheo de xuntas. Limpeza do tramo.
Criterio de medición de proxecto: Número de unidades previstas, segundo documentación gráfica de Proxecto.
Criterio de medición de obra: Medirase o número de unidades realmente executadas segundo especificacións do Proxecto.

| Código | Ud | Descrición | Rendemento | Prezo | Importe |
|---|---|---|---|---|---|
| mt09mor010c | m³ | Morteiro de cemento CEM II/B-P 32,5 N tipo M-5, confecionado na obra con 250 kg/m³ de cemento e unha proporción en volume 1/6. (material) | 0.010 | 115.30 | 1.15 |
| mt18ppt010fa | Ude | Banzo prefabricado de terrazo, en "L", para interiores, uso normal, micrograno (menor ou igual a 6 mm), cor Marfil, lonxitude ata 110 cm, con profundidade de pegada de 23-32 cm e altura de contrapegada de 13-20 cm, pulido en fábrica, segundo UNE-EN 13748-1. (material) | 1.000 | 30.36 | 30.36 |
| mt18zpt010m | m | Zanquín de terrazo micrograno (menor ou igual a 6 mm), para interiores, cor Marfil, dunha peza a montacabalo, para peldaño en "L". (material) | 0.400 | 17.20 | 6.88 |
| mo021 | h | Oficial 1ª solador. (man de obra) | 0.217 | 15.28 | 3.32 |
| mo056 | h | Axudante solador. (man de obra) | 0.217 | 14.65 | 3.18 |
| % | % | Costes directos complementarios | 2 % | 44.89 | 0.90 |
|  |  | Custos directos |  |  | 45.79 |
