# Revestimento de escaleira de ida e volta

- Propiedade do arquivo: CYPE INGENIEROS, S.A.
- Formato: FIEBDC-3/2002
- Divisa: EUR
- Custos indirectos: 3.00 %
- Gastos xerais: 13.00 %
- Beneficio industrial: 6.00 %
- IVE: 16.00 %

## R Revestimentos

### RE Escaleiras

#### REG Cerámicos/Gres

**REG010** Ude Revestimento de escaleira de ida e volta, de dous tramos rectos con meseta intermedia con 17 chanzos de 100 cm de ancho, mediante forrado con pezas de gres esmaltado, con sobrezanca. Recibido con morteiro de cemento M-5 e rexuntado con morteiro de xuntas cementoso, CG1, para xunta mínima (entre 1,5 e 3 mm), con a mesma tonalidade das pezas.
Subministración e colocación de revestimento de escaleira de ida e volta, de dous tramos rectos con meseta intermedia con 17 chanzos de 100 cm de ancho, mediante forrado de chanceado previo (no incluído neste prezo) con pezas de gres esmaltado, con sobrezanca, de 420x180 mm, recibido todo iso con morteiro de cemento M-5. Incluso solado de mesetas e, rexuntado con morteiro de xuntas cementoso, CG1, para xunta mínima (entre 1,5 e 3 mm), con a mesma tonalidade das pezas.
Inclúe: Todas. Replanteo e trazado de pegadas, tabicas e zanquíns. Corte das pezas e formación de encaixes en esquinas e rincóns. Humectación do peldañeado. Colocación con morteiro da tabica e pegada do primeiro peldaño. Tendido de cordeles. Colocación, en sentido ascendente, de tabicas y pegadas. Comprobación da súa planeidade e correcta posición. Colocación do zanquín. Recheo de xuntas. Limpeza do tramo.
Criterio de medición de proxecto: Número de unidades previstas, segundo documentación gráfica de Proxecto.
Criterio de medición de obra: Medirase o número de unidades realmente executadas segundo especificacións do Proxecto.

| Código | Ud | Descrición | Rendemento | Prezo | Importe |
|---|---|---|---|---|---|
| mt18pce010800 | m | Pegada para chanzo de gres esmaltado, 8,00€/m. (material) | 17.000 | 8.00 | 136.00 |
| mt18pce011800 | m | Tabica para chanzo de gres esmaltado, 8,00€/m. (material) | 17.000 | 8.00 | 136.00 |
| mt18zce010a500 | m | Zanquín cerámico de gres esmaltado, 420x180 mm, 5,00€/m. (material) | 7.140 | 5.00 | 35.70 |
| mt18bde010800 | m² | Baldosa cerámica de gres esmaltado, 8,00€/m², segundo UNE-EN 14411. (material) | 2.100 | 8.00 | 16.80 |
| mt18rce010a300 | m | Rodapé cerámico de gres esmaltado, 7 cm, 3,00€/m. (material) | 4.000 | 3.00 | 12.00 |
| mt09mor010c | m³ | Morteiro de cemento CEM II/B-P 32,5 N tipo M-5, confecionado na obra con 250 kg/m³ de cemento e unha proporción en volume 1/6. (material) | 0.250 | 115.30 | 28.83 |
| mt01ara010 | m³ | Area de 0 a 5 mm de diámetro. (material) | 0.040 | 12.02 | 0.48 |
| mt09mcr060c | kg | Morteiro de juntas cementoso, CG1, para xunta mínima entre 1,5 e 3 mm, segundo UNE-EN 13888. (material) | 1.700 | 0.70 | 1.19 |
| op00sie030 |  | Sierra de disco de diamante, para mesa de trabajo, de corte húmedo. | 1.000 | 0.00 | 0.00 |
| op00amo010 |  | Amoladora o radial. | 1.000 | 0.00 | 0.00 |
| mo021 | h | Oficial 1ª solador. (man de obra) | 9.226 | 15.28 | 140.97 |
| mo056 | h | Axudante solador. (man de obra) | 9.226 | 14.65 | 135.16 |
| mo104 | h | Peón ordinario construcción. (man de obra) | 9.226 | 13.97 | 128.89 |
| % | % | Costes directos complementarios | 2 % | 772.02 | 15.44 |
|  |  | Custos directos |  |  | 787.46 |
