# Revestimento de escaleira de ida e volta

- Propiedade do arquivo: CYPE INGENIEROS, S.A.
- Formato: FIEBDC-3/2002
- Divisa: EUR
- Custos indirectos: 3.00 %
- Gastos xerais: 13.00 %
- Beneficio industrial: 6.00 %
- IVE: 16.00 %

## R Revestimentos

### RE Escaleiras

#### REG Cerámicos/Gres

**REG020** Ude Revestimento de escaleira de ida e volta, de dous tramos rectos con meseta intermedia con 17 chanzos de 100 cm de ancho, mediante forrado con pezas de gres porcelánico de grande formato reforzado con fibra de vidro, Lámina Porcelánica Reforzada Techlam® "LEVANTINA", de 3000x1000 mm e 3 mm de espesor, serie Basic, modelo Antracita, acabado antideslizante, recibidas con adhesivo cementoso mellorado, C2 sen ningunha característica adicional, cor gris, e rexuntadas con morteiro de xuntas cementoso con resistencia elevada á abrasión e absorción de auga reducida, CG2, para xunta mínima (entre 1,5 e 3 mm), con a mesma tonalidade das pezas.
Subministración e colocación de revestimento de escaleira de ida e volta, de dous tramos rectos con meseta intermedia con 17 chanzos de 100 cm de ancho, mediante forrado de chanceado previo (non incluído neste prezo) con pezas de gres porcelánico de grande formato reforzado con fibra de vidro, Lámina Porcelánica Reforzada Techlam® "LEVANTINA", de 3000x1000 mm e 3 mm de espesor, serie Basic, modelo Antracita, acabado antideslizante, recibidas con adhesivo cementoso mellorado, C2 sen ningunha característica adicional, cor gris, e rexuntadas con morteiro de xuntas cementoso con resistencia elevada á abrasión e absorción de auga reducida, CG2, para xunta mínima (entre 1,5 e 3 mm), con a mesma tonalidade das pezas. Incluso limpeza, comprobación da superficie soporte, replanteos, cortes, crucetas de pvc, solado de mesetas e remate de chanzos con perfil metálico.
Inclúe: Todas. Replanteo e trazado de pegadas e tabicas. Corte das pezas e formación de encaixes en esquinas e rincóns. Humectación do peldañeado. Colocación con morteiro da tabica e pegada do primeiro peldaño. Tendido de cordeles. Colocación de crucetas. Colocación, en sentido ascendente, de tabicas y pegadas. Comprobación da súa planeidade e correcta posición. Colocación do remate do chanzo. Recheo de xuntas. Limpeza do tramo.
Criterio de medición de proxecto: Número de unidades previstas, segundo documentación gráfica de Proxecto.
Criterio de medición de obra: Medirase o número de unidades realmente executadas segundo especificacións do Proxecto.

| Código | Ud | Descrición | Rendemento | Prezo | Importe |
|---|---|---|---|---|---|
| mt09mcr021m | kg | Adhesivo cementoso mellorado, C2, segundo UNE-EN 12004, cor gris. (material) | 57.480 | 0.41 | 23.57 |
| mt12pcl020agaa | m² | Baldosa de gres porcelánico de grande formato reforzado con fibra de vidro, Lámina Porcelánica Reforzada Techlam® "LEVANTINA", de 3000x1000 mm e 3 mm de espesor, serie Basic, modelo Antracita, acabado antideslizante. (material) | 10.059 | 35.88 | 360.92 |
| mt18wwa080 | Ude | Cruceta de PVC. (material) | 32.000 | 0.02 | 0.64 |
| mt09mcr070a | kg | Morteiro de juntas cementoso con resistencia elevada á abrasión e absorción de auga reducida, CG2, para xunta aberta entre 3 e 15 mm, segundo UNE-EN 13888. (material) | 2.874 | 0.99 | 2.85 |
| mt18rpe050a | m | Perfil de aluminio natural, de 9 mm de altura, con muescas antideslizantes de 20 mm de ancho, para remate de chanzo con revestimento cerámico ou de pedra natural. (material) | 17.850 | 5.00 | 89.25 |
| op00sie030 |  | Sierra de disco de diamante, para mesa de trabajo, de corte húmedo. | 1.000 | 0.00 | 0.00 |
| op00amo010 |  | Amoladora o radial. | 1.000 | 0.00 | 0.00 |
| mo021 | h | Oficial 1ª solador. (man de obra) | 9.276 | 15.28 | 141.74 |
| mo056 | h | Axudante solador. (man de obra) | 9.226 | 14.65 | 135.16 |
| mo104 | h | Peón ordinario construcción. (man de obra) | 9.226 | 13.97 | 128.89 |
| % | % | Costes directos complementarios | 2 % | 883.02 | 17.66 |
|  |  | Custos directos |  |  | 900.68 |
