# Esmalte sintético

- Propiedade do arquivo: CYPE INGENIEROS, S.A.
- Formato: FIEBDC-3/2002
- Divisa: EUR
- Custos indirectos: 3.00 %
- Gastos xerais: 13.00 %
- Beneficio industrial: 6.00 %
- IVE: 16.00 %

## R Revestimentos

### RN Pinturas sobre soporte metálico

#### RNS Especiais

**RNS020** m² Esmalte sintético, cor a escoller, acabado martelé, sobre superficie de ferro ou aceiro, limpeza e preparación da superficie a pintar, mediante medios manuais ata deixala exenta de graxas, dúas mans de imprimación, cunha espesura mínima de película seca de 45 micras por man (rendimento: 0,141 l/m²) e dúas mans de acabado con esmalte sintético cunha espesura mínima de película seca de 30 micras por man (rendimento: 0,185 l/m²).
Formación de capa de esmalte sintético, cor a escoller, acabado martelé, sobre superficie de ferro ou aceiro, mediante aplicación de dúas mans de imprimación anticorrosiva, como fixador de superficie e protector antioxidante, cunha espesura mínima de película seca de 45 micras por man (rendemento: 0,141 l/m²) e dúas mans de acabado con esmalte martelé, cunha espesura mínima de película seca de 30 micras por man (rendemento: 0,185 l/m²). Ata limpeza e preparación da superficie a pintar, mediante medios manuais ata deixala exenta de graxas, antes de comenzar a aplicación da 1ª man de imprimación.
Inclúe: Todas. Preparación e limpeza da superficie soporte. Aplicación de dúas mans de imprimación. Aplicación de dúas mans de acabado.
Criterio de medición de proxecto: Superficie medida segundo documentación gráfica de Proxecto, sen descontar ocos, considerando a superficie que encerran, definida polas súas dimensións máximas, por unha soa cara.
Criterio de medición de obra: Medirase a superficie realmente executada segundo especificacións do Proxecto, por unha soa cara, considerando a superficie que encerran, definida polas súas dimensións máximas.

| Código | Ud | Descrición | Rendemento | Prezo | Importe |
|---|---|---|---|---|---|
| mt27pfi010 | l | Imprimación de secado rápido, formulada con resinas alquídicas modificadas e fosfato de zinc. (material) | 0.281 | 4.80 | 1.35 |
| mt27esm010 | l | Esmalte martelé. (material) | 0.369 | 10.80 | 3.99 |
| op00dec010 |  | Decapador. | 1.000 | 0.00 | 0.00 |
| mo036 | h | Oficial 1ª pintor. (man de obra) | 0.303 | 15.28 | 4.63 |
| mo071 | h | Axudante pintor. (man de obra) | 0.303 | 14.65 | 4.44 |
| % | % | Costes directos complementarios | 2 % | 14.41 | 0.29 |
|  |  | Custos directos |  |  | 14.70 |
