# Recebo de cemento

- Propiedade do arquivo: CYPE INGENIEROS, S.A.
- Formato: FIEBDC-3/2002
- Divisa: EUR
- Custos indirectos: 3.00 %
- Gastos xerais: 13.00 %
- Beneficio industrial: 6.00 %
- IVE: 16.00 %

## R Revestimentos

### RP Conglomerados tradicionais

#### RPE Enfoscados

**RPE005** m² Recebo de cemento, a boa vista, aplicado sobre un paramento vertical interior, ata 3 m de altura, acabado superficial rugoso, con morteiro de cemento M-5, previa colocación de malla antiálcalis en cambios de material e nos frentes de forxado.
Formación de revestimento continuo de morteiro de cemento M-5, a boa vista, de 15 mm de espesura, aplicado sobre un paramento vertical interior ata 3 m de altura, acabado superficial rugoso, para servir de base a un posterior revestimento. Incluso p/p de colocación de malla de fibra de vidro antiálcalis para reforzo de encontros entre materiais diferentes e nos frentes de forxado, nun 20% da superficie do paramento, formación de xuntas, recunchos, mestras con separación entre elas non superior a tres metros, arestas, batentes, xambas, linteis, remates nos encontros con paramentos, revestimentos ou outros elementos recibidos na súa superficie.
Inclúe: Todas. Colocación da malla entre distintos materiais. Despece de panos de traballo. Realización de mestras. Aplicación do morteiro. Realización de xuntas e encontros. Acabado superficial. Curado do morteiro.
Criterio de medición de proxecto: Superficie medida segundo documentación gráfica de Proxecto, sen deducir ocos menores de 4 m² e deducindo, nos ocos de superficie maior de 4 m², o exceso sobre os 4 m².
Criterio de medición de obra: Medirase a superficie realmente executada segundo especificacións do Proxecto, deducindo, nos ocos de superficie maior de 4 m², o exceso sobre os 4 m².

| Código | Ud | Descrición | Rendemento | Prezo | Importe |
|---|---|---|---|---|---|
| mt09mor010c | m³ | Morteiro de cemento CEM II/B-P 32,5 N tipo M-5, confecionado na obra con 250 kg/m³ de cemento e unha proporción en volume 1/6. (material) | 0.015 | 115.30 | 1.73 |
| mt09var030a | m² | Malla de fibra de vidro tecida, con impregnación de PVC, de 10x10 mm de luz, antiálcalis, de 115 a 125 g/m² e 500 µ de espesor, para armar revocos tradicionais, enfoscados e morteiros. (material) | 0.210 | 1.55 | 0.33 |
| op00tal020 |  | Taladro con batidora. | 1.000 | 0.00 | 0.00 |
| mo018 | h | Oficial 1ª construcción. (man de obra) | 0.365 | 15.28 | 5.58 |
| mo104 | h | Peón ordinario construcción. (man de obra) | 0.187 | 13.97 | 2.61 |
| % | % | Costes directos complementarios | 2 % | 10.25 | 0.21 |
|  |  | Custos directos |  |  | 10.46 |
