# Revoco á tirolesa realizado con morteiro de cemento gris

- Propiedade do arquivo: CYPE INGENIEROS, S.A.
- Formato: FIEBDC-3/2002
- Divisa: EUR
- Custos indirectos: 3.00 %
- Gastos xerais: 13.00 %
- Beneficio industrial: 6.00 %
- IVE: 16.00 %

## R Revestimentos

### RP Conglomerados tradicionais

#### RPR Revocos

**RPR040** m² Revoco á tirolesa realizado con morteiro de cemento gris, proxectado manualmente sobre o zócolo dun paramento exterior, previa colocación de malla antiálcalis en cambios de material e nos frentes de forxado.
Formación de revoco á tirolesa mediante a aplicación manual sobre o zócolo dun paramento exterior, acabado con calquera superficie soporte (non incluída neste prezo), de varias capas de morteiro de cemento gris CEM II/B-M 32,5 R, con árido silíceo de 2 a 5 mm de diámetro, procedente de machuqueo, utilizando unha vasoira para a súa proxección. Incluso p/p de preparación da superficie soporte, colocación de malla de fibra de vidro antiálcalis para reforzo de encontros entre materiais diferentes e nos frentes de forxado, nun 20% da superficie do paramento, formación de xuntas, recunchos, mestras, arestas, batentes, xambas, linteis, remates nos encontros con paramentos, revestimentos ou outros elementos recibidos na súa superficie e estadaxe.
Inclúe: Todas. Preparación da superficie soporte. Colocación da malla entre distintos materiais. Despece de panos de traballo. Proxección das capas de morteiro. Realización das xuntas.
Criterio de medición de proxecto: Superficie medida segundo documentación gráfica de Proxecto, deducindo os ocos de superficie maior de 3 m² e incluíndo o desenvolvemento de as mochetas.
Criterio de medición de obra: Medirase a superficie realmente executada segundo especificacións do Proxecto, deducindo os ocos de superficie maior de 3 m² e incluíndo desenvolvemento das mochetas.

| Código | Ud | Descrición | Rendemento | Prezo | Importe |
|---|---|---|---|---|---|
| mt01arg010 | m³ | Árido silíceo de machaqueo, de 2 a 5 mm de diámetro. (material) | 0.018 | 15.50 | 0.28 |
| mt09var020a | m³ | Morteiro de cemento CEM II/B-M 32,5 R e area 1/2. (material) | 0.020 | 95.56 | 1.91 |
| mt09var030a | m² | Malla de fibra de vidro tecida, con impregnación de PVC, de 10x10 mm de luz, antiálcalis, de 115 a 125 g/m² e 500 µ de espesor, para armar revocos tradicionais, enfoscados e morteiros. (material) | 0.210 | 1.55 | 0.33 |
| op00tal020 |  | Taladro con batidora. | 1.000 | 0.00 | 0.00 |
| mo018 | h | Oficial 1ª construcción. (man de obra) | 0.207 | 15.28 | 3.16 |
| mo072 | h | Axudante construcción. (man de obra) | 0.207 | 14.65 | 3.03 |
| mo104 | h | Peón ordinario construcción. (man de obra) | 0.207 | 13.97 | 2.89 |
| % | % | Costes directos complementarios | 2 % | 11.60 | 0.23 |
|  |  | Custos directos |  |  | 11.83 |
