# Solado de baldosas de terrazo micrograno (menor ou igual a 6 mm) clasificado de uso normal para interiores

- Propiedade do arquivo: CYPE INGENIEROS, S.A.
- Formato: FIEBDC-3/2002
- Divisa: EUR
- Custos indirectos: 3.00 %
- Gastos xerais: 13.00 %
- Beneficio industrial: 6.00 %
- IVE: 16.00 %

## R Revestimentos

### RS Solos e pavimentos

#### RSC Cemento/terrazo

**RSC010** m² Solado de baldosas de terrazo micrograno (menor ou igual a 6 mm) clasificado de uso normal para interiores, 40x40 cm, cor Marfil, colocadas a golpe de maceta sobre leito de morteiro de cemento M-5, con area de miga e rexuntadas con lechada de cemento branco BL-V 22,5 coloreada coa mesma tonalidade das baldosas.
Subministración e colocación de pavimento de baldosas de terrazo micrograno (menor ou igual a 6 mm) para interior, clasificado de uso normal segundo UNE-EN 13748-1, de 40x40 cm, cor Marfil e en posesión de certificados de ensaios, cun puído inicial en fábrica, para puír e abrillantar en obra; colocadas a golpe de maceta sobre leito de morteiro de cemento M-5, con area de miga, de 3 cm de espesor; e separadas de 1 a 1,5 mm entre si. Ata traza, humectación das pezas, formación de xuntas perimetrais continuas, de largo non menor de 5 mm, nos límites con paredes, alicerces exentos e elevacións de nivel e, no seu caso, xuntas de contracción e xuntas estruturais ou de dilatación existentes no soporte; recheo das xuntas de separación entre baldosas con lechada de cemento branco BL-V 22,5 coloreada coa mesma tonalidade das baldosas e limpeza final.
Inclúe: Todas. Replanteo e marcado de niveis. Preparación das xuntas. Extendido da capa de morteiro de agarre. Colocación das baldosas. Recheo de xuntas de separación entre baldosas.
Criterio de medición de proxecto: Superficie medida segundo documentación gráfica de Proxecto. Non se incrementou a medición por roturas e recortes, xa que na descomposición considerouse un 5% máis de pezas.
Criterio de medición de obra: Medirase a superficie realmente executada segundo especificacións do Proxecto.

| Código | Ud | Descrición | Rendemento | Prezo | Importe |
|---|---|---|---|---|---|
| mt09mor010c | m³ | Morteiro de cemento CEM II/B-P 32,5 N tipo M-5, confecionado na obra con 250 kg/m³ de cemento e unha proporción en volume 1/6. (material) | 0.032 | 115.30 | 3.69 |
| mt18btl010gc | m² | Baldosa de terrazo para interior, uso normal, micrograno (menor ou igual a 6 mm), formato nominal 40x40 cm, cor Marfil, cun primeiro pulido en fábrica, para pulido e abrillantado final en obra, segundo UNE-EN 13748-1. (material) | 1.050 | 8.39 | 8.81 |
| mt08cem040a | kg | Cemento branco BL-22,5 X, para pavimentación, en sacos, segundo UNE 80305. (material) | 1.000 | 0.14 | 0.14 |
| mt18btl100 | kg | Cor o borada para pavimento de baldosas de terrazo. (material) | 0.500 | 0.68 | 0.34 |
| op00sie030 |  | Sierra de disco de diamante, para mesa de trabajo, de corte húmedo. | 1.000 | 0.00 | 0.00 |
| mo021 | h | Oficial 1ª solador. (man de obra) | 0.187 | 15.28 | 2.86 |
| mo056 | h | Axudante solador. (man de obra) | 0.187 | 14.65 | 2.74 |
| % | % | Costes directos complementarios | 2 % | 18.58 | 0.37 |
|  |  | Custos directos |  |  | 18.95 |
