# Rampa para chan técnico

- Propiedade do arquivo: CYPE INGENIEROS, S.A.
- Formato: FIEBDC-3/2002
- Divisa: EUR
- Custos indirectos: 3.00 %
- Gastos xerais: 13.00 %
- Beneficio industrial: 6.00 %
- IVE: 16.00 %

## R Revestimentos

### RS Solos e pavimentos

#### RSE Técnicos

**RSE100** m² Rampa para chan técnico, realizada con paneis con núcleo de aglomerado de madeira de alta densidade, maior ou igual de 650 kg/m³, con revestimento exterior de seguridade, antiesvarante, e resistencia ó deslizamento/resbalamento (índice USRV) > 45, segundo UNE-ENV 12633 (clase 3 segundo CTE), apoiados sobre pedestales con cuña de aceiro.
Formación de rampa para chan técnico, realizada con paneis con núcleo de aglomerado de madeira de alta densidade, maior ou igual de 650 kg/m³, con revestimento exterior de seguridade, antiesvarante, e resistencia ó deslizamento/resbalamento (índice USRV) > 45, segundo UNE-ENV 12633 (clase 3 segundo CTE), apoiados sobre pedestais de aceiro, con cuña do mesmo material. Incluso p/p de replanteo, fixación dos pedestais á superficie soporte e nivelación dos mesmos mediante porca. Totalmente montada, con tódolos elementos necesarios para a súa instalación.
Inclúe: Replanteo dos eixos dos pedestais e marcado de niveis. Colocación, nivelación e fixación dos pedestais. Colocación dos paneis. Colocación do revestimento.
Criterio de medición de proxecto: Superficie útil, medida segundo documentación gráfica de Proxecto, deducindo os ocos de superficie maior de 1 m². Non se incrementou a medición por roturas e recortes, xa que na descomposición considerouse un 5% máis de pezas.
Criterio de medición de obra: Medirase a superficie realmente executada segundo especificacións do Proxecto, deducindo os ocos de superficie maior de 1 m².

| Código | Ud | Descrición | Rendemento | Prezo | Importe |
|---|---|---|---|---|---|
| mt12pmm040 | m² | Rampa para chan técnico, realizada con paneis con núcleo de aglomerado de madeira de alta densidade, maior ou igual de 650 kg/m³, con revestimento exterior de seguridade, antiesvarante, e resistencia ó deslizamento/resbalamento (índice USRV) > 45, segundo UNE-ENV 12633 (clase 3 segundo CTE); incluso pedestais e cuñas de aceiro. (material) | 1.000 | 155.00 | 155.00 |
| mo009 | h | Oficial 1ª montador. (man de obra) | 0.197 | 15.78 | 3.11 |
| mo075 | h | Axudante montador. (man de obra) | 0.197 | 14.65 | 2.89 |
| % | % | Costes directos complementarios | 2 % | 161.00 | 3.22 |
|  |  | Custos directos |  |  | 164.22 |
