# Caixeado de panel de solo técnico, para a posterior colocación de tapas de rexistro de instalacións ou de grellas de ventilación (non incluidas neste prezo)

- Propiedade do arquivo: CYPE INGENIEROS, S.A.
- Formato: FIEBDC-3/2002
- Divisa: EUR
- Custos indirectos: 3.00 %
- Gastos xerais: 13.00 %
- Beneficio industrial: 6.00 %
- IVE: 16.00 %

## R Revestimentos

### RS Solos e pavimentos

#### RSE Técnicos

**RSE130** Ude Caixeado de panel de solo técnico, para a posterior colocación de tapas de rexistro de instalacións ou de grellas de ventilación (non incluidas neste prezo).
Formación de caixeado de panel de solo técnico, para a posterior colocación de tapas de rexistro de instalacións ou de grellas de ventilación (non incluidas neste prezo). Incluso p/p de replanteo, recorte das pezas e resolución de encontros. Totalmente rematado.
Inclúe: Replanteo. Formación do caixeado.
Criterio de medición de proxecto: Número de unidades previstas, segundo documentación gráfica de Proxecto.
Criterio de medición de obra: Medirase o número de unidades realmente executadas segundo especificacións do Proxecto.

| Código | Ud | Descrición | Rendemento | Prezo | Importe |
|---|---|---|---|---|---|
| mo009 | h | Oficial 1ª montador. (man de obra) | 0.591 | 15.78 | 9.33 |
| mo075 | h | Axudante montador. (man de obra) | 0.591 | 14.65 | 8.66 |
| % | % | Costes directos complementarios | 2 % | 17.99 | 0.36 |
|  |  | Custos directos |  |  | 18.35 |
