# Rodapé cerámico de gres porcelánico

- Propiedade do arquivo: CYPE INGENIEROS, S.A.
- Formato: FIEBDC-3/2002
- Divisa: EUR
- Custos indirectos: 3.00 %
- Gastos xerais: 13.00 %
- Beneficio industrial: 6.00 %
- IVE: 16.00 %

## R Revestimentos

### RS Solos e pavimentos

#### RSG Cerámicos/gres

**RSG022** m Rodapé cerámico de gres porcelánico, capacidade de absorción de auga E<0,5%, grupo BIa, 9,6x60 cm e 10,5 mm de espesor, estilo monocor "PORCELANATTO", recibido con adhesivo cementoso mellorado, C2 TE, con deslizamento reducido e tempo aberto ampliado T100 Super "TAU CERÁMICA" e rexuntado con morteiro técnico coloreado, C G2, Line-Fix "TAU CERÁMICA", para rexuntado de baldosas cerámicas, con xunta de entre 3 e 15 mm.
Subministración e colocación de rodapé cerámico de gres porcelánico, capacidade de absorción de auga E<0,5%, grupo BIa, 9,6x60 cm e 10,5 mm de espesor, estilo monocor "PORCELANATTO", recibido con adhesivo cementoso mellorado, C2 TE, con deslizamento reducido e tempo aberto ampliado T100 Super "TAU CERÁMICA" e rexuntado con morteiro técnico coloreado, C G2, Line-Fix "TAU CERÁMICA", para rexuntado de baldosas cerámicas, con xunta de entre 3 e 15 mm.
Inclúe: Todas. Replanteo das pezas. Corte das pezas e formación de encaixes en esquinas e rincóns. Colocación do rodapé. Rexuntado.
Criterio de medición de proxecto: Lonxitude medida segundo documentación gráfica de Proxecto, sen incluiocos de portas. Non se incrementou a medición por roturas e recortes, xa que na descomposición considerouse un 5% máis de pezas.
Criterio de medición de obra: Medirase a lonxitude realmente executada segundo especificacións do Proxecto.

| Código | Ud | Descrición | Rendemento | Prezo | Importe |
|---|---|---|---|---|---|
| mt09mtc010h | kg | Adhesivo cementoso mellorado, C2 TE, con deslizamento reducido e tempo aberto ampliado T100 Super, segundo UNE-EN 12004, "TAU CERÁMICA", para a colocación en capa fina de pavimentos e revestimentos de material cerámico en interiores e exteriores, composto por cementos de alta resistencia, áridos seleccionados e alto contenido en resinas sintéticas. (material) | 0.288 | 0.31 | 0.09 |
| mt18btt020a | m | Rodapé cerámico de gres porcelánico, capacidade de absorción de auga E<0,5%, grupo BIa, 9,6x60 cm e 10,5 mm de espesor, estilo monocor "PORCELANATTO", segundo UNE-EN 14411. (material) | 1.050 | 10.38 | 10.90 |
| mt09mtc020a | kg | Morteiro técnico coloreado, C G2, Line-Fix "TAU CERÁMICA", para rexuntado de baldosas cerámicas, con xunta de entre 3 e 15 mm, segundo UNE-EN 12004, "TAU CERÁMICA". (material) | 0.100 | 0.83 | 0.08 |
| op00sie030 |  | Sierra de disco de diamante, para mesa de trabajo, de corte húmedo. | 1.000 | 0.00 | 0.00 |
| op00cor030 |  | Cortadora manual de baldosas cerámicas. | 1.000 | 0.00 | 0.00 |
| mo021 | h | Oficial 1ª solador. (man de obra) | 0.148 | 15.28 | 2.26 |
| % | % | Costes directos complementarios | 2 % | 13.33 | 0.27 |
|  |  | Custos directos |  |  | 13.60 |
