# Rodapé cerámico de gres porcelánico de grande formato reforzado con fibra de vidro

- Propiedade do arquivo: CYPE INGENIEROS, S.A.
- Formato: FIEBDC-3/2002
- Divisa: EUR
- Custos indirectos: 3.00 %
- Gastos xerais: 13.00 %
- Beneficio industrial: 6.00 %
- IVE: 16.00 %

## R Revestimentos

### RS Solos e pavimentos

#### RSG Cerámicos/gres

**RSG023** m Rodapé cerámico de gres porcelánico de grande formato reforzado con fibra de vidro, Lámina Porcelánica Reforzada Techlam® "LEVANTINA", de 1000x50 mm e 3 mm de espesor, serie Basic, modelo Antracita, acabado antideslizante, recibido con adhesivo cementoso mellorado, C2, gris e rexuntado con morteiro de xuntas cementoso con resistencia elevada á abrasión e absorción de auga reducida, CG2, para xunta mínima (entre 1,5 e 3 mm), con a mesma tonalidade das pezas.
Subministración e colocación de rodapé cerámico de gres porcelánico de grande formato reforzado con fibra de vidro, Lámina Porcelánica Reforzada Techlam® "LEVANTINA", de 1000x50 mm e 3 mm de espesor, serie Basic, modelo Antracita, acabado antideslizante, recibido con adhesivo cementoso mellorado, C2 sen ningunha característica adicional, cor gris e rexuntado con morteiro de xuntas cementoso con resistencia elevada á abrasión e absorción de auga reducida, CG2, para xunta mínima (entre 1,5 e 3 mm), con a mesma tonalidade das pezas.
Inclúe: Todas. Replanteo das pezas. Corte das pezas e formación de encaixes en esquinas e rincóns. Colocación do rodapé. Rexuntado.
Criterio de medición de proxecto: Lonxitude medida segundo documentación gráfica de Proxecto, sen incluiocos de portas. Non se incrementou a medición por roturas e recortes, xa que na descomposición considerouse un 5% máis de pezas.
Criterio de medición de obra: Medirase a lonxitude realmente executada segundo especificacións do Proxecto.

| Código | Ud | Descrición | Rendemento | Prezo | Importe |
|---|---|---|---|---|---|
| mt18rcl010aaa | m | Rodapé de gres porcelánico de grande formato reforzado con fibra de vidro, Lámina Porcelánica Reforzada Techlam® "LEVANTINA", de 1000x50 mm e 3 mm de espesor, serie Basic, modelo Antracita, acabado antideslizante. (material) | 1.050 | 1.79 | 1.88 |
| mt09mcr021m | kg | Adhesivo cementoso mellorado, C2, segundo UNE-EN 12004, cor gris. (material) | 0.600 | 0.41 | 0.25 |
| mt09mcr070a | kg | Morteiro de juntas cementoso con resistencia elevada á abrasión e absorción de auga reducida, CG2, para xunta aberta entre 3 e 15 mm, segundo UNE-EN 13888. (material) | 0.020 | 0.99 | 0.02 |
| op00sie030 |  | Sierra de disco de diamante, para mesa de trabajo, de corte húmedo. | 1.000 | 0.00 | 0.00 |
| op00cor030 |  | Cortadora manual de baldosas cerámicas. | 1.000 | 0.00 | 0.00 |
| mo021 | h | Oficial 1ª solador. (man de obra) | 0.148 | 15.28 | 2.26 |
| % | % | Costes directos complementarios | 2 % | 4.41 | 0.09 |
|  |  | Custos directos |  |  | 4.50 |
