# Perfil de PVC, acabado branca e 7 mm de altura, para xunta perimetral

- Propiedade do arquivo: CYPE INGENIEROS, S.A.
- Formato: FIEBDC-3/2002
- Divisa: EUR
- Custos indirectos: 3.00 %
- Gastos xerais: 13.00 %
- Beneficio industrial: 6.00 %
- IVE: 16.00 %

## R Revestimentos

### RS Solos e pavimentos

#### RSG Cerámicos/gres

**RSG031** m Perfil de PVC, acabado branca e 7 mm de altura, para xunta perimetral.
Subministración e colocación de perfil de PVC, acabado branca e 7 mm de altura, usado en xunta perimetral.
Inclúe: Replanteo das pezas segundo a súa lonxitude. Corte das pezas. Fixación das pezas.
Criterio de medición de proxecto: Lonxitude medida segundo documentación gráfica de Proxecto.
Criterio de medición de obra: Medirase a lonxitude realmente executada segundo especificacións do Proxecto.

| Código | Ud | Descrición | Rendemento | Prezo | Importe |
|---|---|---|---|---|---|
| mt18jpc020a | m | Perfil para xunta perimetral de PVC branca, de 7 mm de alto, para pavimentos cerámicos. (material) | 1.050 | 2.76 | 2.90 |
| op00amo010 |  | Amoladora o radial. | 1.000 | 0.00 | 0.00 |
| mo021 | h | Oficial 1ª solador. (man de obra) | 0.148 | 15.28 | 2.26 |
| % | % | Costes directos complementarios | 2 % | 5.16 | 0.10 |
|  |  | Custos directos |  |  | 5.26 |
