# Solado mediante o sistema de colocación en seco Dry System "TAU CERÁMICA"

- Propiedade do arquivo: CYPE INGENIEROS, S.A.
- Formato: FIEBDC-3/2002
- Divisa: EUR
- Custos indirectos: 3.00 %
- Gastos xerais: 13.00 %
- Beneficio industrial: 6.00 %
- IVE: 16.00 %

## R Revestimentos

### RS Solos e pavimentos

#### RSG Cerámicos/gres

**RSG120** m² Solado mediante o sistema de colocación en seco Dry System "TAU CERÁMICA", de paneis de 600x600 mm e 17 mm de espesor, formados por un soporte base machifemiado de material polimérico, adherido á parte inferior dunha baldosa cerámica de gres porcelánico, estilo textil "PORCELANATTO", de 596x596 mm e 10,5 mm de espesor, para uso interior, con resistencia ó deslizamento tipo 2, segundo CTE, colocados en seco sobre unha lámina antiesvarante de EPDM Dry Systal, e rexuntados cunha mistura de resinas sintéticas e áridos, de alta flexibilidade, Resi-cer.
Subministración e execución de pavimento mediante o sistema de colocación en seco Dry System "TAU CERÁMICA", de paneis de 600x600 mm e 17 mm de espesor, formado por un soporte base machifemiado de material polimérico, adherido á parte inferior dunha baldosa cerámica de gres porcelánico, estilo textil "PORCELANATTO", de 596x596 mm e 10,5 mm de espesor; E<0,5% (gres porcelánico), grupo BIa, para uso interior, con resistencia ó deslizamento tipo 2, segundo CTE, colocados sobre unha lámina antiesvarante de EPDM Dry Systal, de 3 mm de espesor. Incluso p/p de limpeza, comprobación da superficie soporte, replanteos, cortes, formación de xuntas perimetrais continuas, de anchura non menor de 5 mm, nos límites con paredes, pilares exentos e elevacións de nivel e, no seu caso, xuntas de partición e xuntas estructurais existentes na superficie soporte, rexuntado cunha mistura de resinas sintéticas e áridos, de alta flexibilidade, Resi-cer, eliminación do material sobrante do rexuntado, colocación do rodapé e limpeza final do pavimento con auga quente.
Inclúe: Todas. Limpeza e comprobación da superficie soporte. Replanteo dos niveis de acabado. Colocación da lámina antiescorregadiza de EPDM. Encintado de xuntas. Colocación das baldosas con sistema de machifemiado en seco. Rexuntado. Eliminación e limpeza do material sobrante. Colocación do rodapé. Limpeza final do pavimento.
Criterio de medición de proxecto: Superficie medida segundo documentación gráfica de Proxecto, deducindo os ocos de superficie maior de 3 m². Non se incrementou a medición por roturas e recortes, xa que na descomposición considerouse un 5% máis de pezas.
Criterio de medición de obra: Medirase a superficie realmente executada segundo especificacións do Proxecto, deducindo os ocos de superficie maior de 3 m².

| Código | Ud | Descrición | Rendemento | Prezo | Importe |
|---|---|---|---|---|---|
| mt12pct026a | m² | Panel para o sistema de colocación en seco Dry System "TAU CERÁMICA" de 600x600 mm e 17 mm de espesor, formado por un soporte base machifemiado de material polimérico, adherido á parte inferior dunha baldosa cerámica de gres porcelánico, estilo textil "PORCELANATTO", de 596x596 mm e 10,5 mm de espesor; clasificación 2/2/A/2, segundo UNE-EN 12825. (material) | 1.050 | 62.00 | 65.10 |
| mt09mtc025 | kg | Morteiro de alta flexibilidade a base de resinas sintéticas, Resi-cer "TAU CERÁMICA", con alta resistencia a axentes químicos, para o rexuntado de baldosas cerámicas. (material) | 0.500 | 0.90 | 0.45 |
| op00sie030 |  | Sierra de disco de diamante, para mesa de trabajo, de corte húmedo. | 1.000 | 0.00 | 0.00 |
| op00amo010 |  | Amoladora o radial. | 1.000 | 0.00 | 0.00 |
| mo021 | h | Oficial 1ª solador. (man de obra) | 0.296 | 15.28 | 4.52 |
| mo056 | h | Axudante solador. (man de obra) | 0.148 | 14.65 | 2.17 |
| % | % | Costes directos complementarios | 2 % | 72.24 | 1.44 |
|  |  | Custos directos |  |  | 73.68 |
