# Pavimento de parquet mosaico taraceado de taboiñas de madeira de carballo de 120x24x8 mm, colocado con adhesivo a rompexuntas

- Propiedade do arquivo: CYPE INGENIEROS, S.A.
- Formato: FIEBDC-3/2002
- Divisa: EUR
- Custos indirectos: 3.00 %
- Gastos xerais: 13.00 %
- Beneficio industrial: 6.00 %
- IVE: 16.00 %

## R Revestimentos

### RS Solos e pavimentos

#### RSM Madeiras

**RSM030** m² Pavimento de parquet mosaico taraceado de taboiñas de madeira de carballo de 120x24x8 mm, colocado con adhesivo a rompexuntas.
Subministración e colocación de pavimento de parquet mosaico taraceado, formado por taboiñas de madeira de carballo, de 120x24x8 mm, adosadas unhas a outras pero non unidas entre si, colocadas con adhesivo a base de poliuretano a rompexuntas. Incluso acoitelado, lixado, emplastecido, aplicación de fondos e vernizado final con tres mans de verniz de poliuretano de dous compoñentes P-6/8 do parquet.
Inclúe: Todas. Verquido e extendido sobre o soporte do adhesivo. Colocación das táboas de parquet. Limpeza do adhesivo sobrante. Acoitelado e lixado da superficie. Emplastecido e aplicación de fondos. Barnizado.
Criterio de medición de proxecto: Superficie útil, medida segundo documentación gráfica de Proxecto. Non se incrementou a medición por roturas e recortes, xa que na descomposición considerouse un 5% máis de pezas.
Criterio de medición de obra: Medirase a superficie realmente executada segundo especificacións do Proxecto.

| Código | Ud | Descrición | Rendemento | Prezo | Importe |
|---|---|---|---|---|---|
| mt18mva040 | kg | Adhesivo de reacción de poliuretano, para pegado de madeira. (material) | 1.100 | 3.01 | 3.31 |
| mt18mpm010a | m² | Tabliña de taraceado, madeira maciza de carballo, 120x24x8 mm. (material) | 1.020 | 11.57 | 11.80 |
| mt27tmp010 | l | Verniz de poliuretano de dous compoñentes P-6/8. (material) | 0.900 | 9.89 | 8.90 |
| mq08war160 | h | Lixadora de aplicación en pavimentos de madeira, equipada con rodetes para lixa e sistema de aspiración. (maquinaria) | 0.151 | 4.24 | 0.64 |
| op00cla010 |  | Clavadora. | 1.000 | 0.00 | 0.00 |
| op00cep010 |  | Garlopa. | 1.000 | 0.00 | 0.00 |
| op00tro010 |  | Tronzador. | 1.000 | 0.00 | 0.00 |
| mo023 | h | Oficial 1ª instalador de pavimentos de madeira. (man de obra) | 0.838 | 15.28 | 12.80 |
| mo058 | h | Axudante instalador de pavimentos de madeira. (man de obra) | 0.345 | 14.65 | 5.05 |
| % | % | Costes directos complementarios | 2 % | 42.50 | 0.85 |
|  |  | Custos directos |  |  | 43.35 |
