# Pavimento de parquet flotante de lamas de 2180x200x14 mm

- Propiedade do arquivo: CYPE INGENIEROS, S.A.
- Formato: FIEBDC-3/2002
- Divisa: EUR
- Custos indirectos: 3.00 %
- Gastos xerais: 13.00 %
- Beneficio industrial: 6.00 %
- IVE: 16.00 %

## R Revestimentos

### RS Solos e pavimentos

#### RSM Madeiras

**RSM040** m² Pavimento de parquet flotante de lamas de 2180x200x14 mm, cunha capa superior de madeira de carballo, ensambladas con adhesivo, colocadas sobre lámina de espuma de polietileno de alta densidade de 3 mm de espesor.
Subministración e colocación de pavimento de parquet flotante formado por lama agargaladas de 2180x200x14 mm, constituídas por tres capas colocadas transversalmente, prensadas e encoladas entre si, estando a capa vista, chamada capa nobre ou de uso, constituida por un mosaico de taboiñas de madeira de carballo, de 3 mm de espesor, acabado con barniz satinado, ensambladas entre sí con adhesivo tipo D3 (antihumidade). Todo o conxunto instalado en sistema flotante sobre lámina de espuma de polietileno de alta densidade de 3 mm de espesor. Incluso p/p de molduras cubrexuntas, adhesivo e accesorios de montaxe para o parquet.
Inclúe: Todas. Colocación da base de polietileno. Colocación e recorte da primera fiada por unha esquina da habitación. Colocación e recorte das seguintes fiadas. Unión das táboas mediante encolado. Limpeza de restos de adhesivo que poidan rebosar polas xuntas. Colocación e recorte da última fiada.
Criterio de medición de proxecto: Superficie útil, medida segundo documentación gráfica de Proxecto. Non se incrementou a medición por roturas e recortes, xa que na descomposición considerouse un 5% máis de pezas.
Criterio de medición de obra: Medirase a superficie realmente executada segundo especificacións do Proxecto.

| Código | Ud | Descrición | Rendemento | Prezo | Importe |
|---|---|---|---|---|---|
| mt17poa011a | m² | Lámina de espuma de polietileno de alta densidade de 3 mm de espesor. (material) | 1.100 | 0.55 | 0.61 |
| mt16aaa030 | m | Cinta autoadhesiva para selado de xuntas. (material) | 0.440 | 0.30 | 0.13 |
| mt18mpg010a | m² | Lama agargalada de 2180x200x14 mm, para parquet flotante de madeira, constituída por tres capas encoladas entre si: capa base ou soporte formada por unha película especialmente tratada con protección antihumidade; unha capa intermedia formada por un taboleiro contrachapado, especialmente tratado, de 11 mm de espesor e unha capa nobre ou de uso de madeira de carballo de 3 mm de espesor, 2 tabliñas, acabado con verniz satinado. Segundo UNE-EN 13810-1 e UNE-EN 14342. (material) | 1.050 | 25.54 | 26.82 |
| mt18mva070 | l | Adhesivo tipo D3 (antihumidade). (material) | 0.050 | 1.59 | 0.08 |
| op00cla010 |  | Clavadora. | 1.000 | 0.00 | 0.00 |
| op00cep010 |  | Garlopa. | 1.000 | 0.00 | 0.00 |
| op00tro010 |  | Tronzador. | 1.000 | 0.00 | 0.00 |
| mo023 | h | Oficial 1ª instalador de pavimentos de madeira. (man de obra) | 0.345 | 15.28 | 5.27 |
| mo058 | h | Axudante instalador de pavimentos de madeira. (man de obra) | 0.197 | 14.65 | 2.89 |
| % | % | Costes directos complementarios | 2 % | 35.80 | 0.72 |
|  |  | Custos directos |  |  | 36.52 |
