# Solado de baldosas de mármore Crema Levante

- Propiedade do arquivo: CYPE INGENIEROS, S.A.
- Formato: FIEBDC-3/2002
- Divisa: EUR
- Custos indirectos: 3.00 %
- Gastos xerais: 13.00 %
- Beneficio industrial: 6.00 %
- IVE: 16.00 %

## R Revestimentos

### RS Solos e pavimentos

#### RSP Pedras naturais

**RSP015** m² Solado de baldosas de mármore Crema Levante, para interiores, 60x30x2 cm, acabado pulido colocadas sobre capa de reforzo de 4 cm de morteiro de cemento M-10 armado con malla electrosoldada ME 20x20 Ø 5-5 B 500 T 6x2,20 UNE-EN 10080, realizada sobre lámina fonoaislante multicapa Fonopac "BUTECH" de 2,5 mm de espesor, que actúa como illamento acústico, recibidas con adhesivo cementoso mellorado, C2 TE, con deslizamento reducido e tempo aberto ampliado, One-flex Gris n "BUTECH" e rexuntadas con morteiro de juntas cementoso Colorstuk 0-4 "BUTECH", tipo CG 2, cor Manhattan, para xuntas de ata 4 mm.
Subministración e colocación de pavimento de baldosas de mármore Crema Levante, para interiores, de 60x30x2 cm, acabado pulido; recibidas con adhesivo cementoso mellorado, C2 TE, con deslizamento reducido e tempo aberto ampliado, One-flex Gris n "BUTECH" e extendidas sobre capa de reforzo de 4 cm de morteiro de cemento CEM II/B-P 32,5 N tipo M-10 armado con malla electrosoldada ME 20x20 Ø 5-5 B 500 T 6x2,20 UNE-EN 10080, realizada sobre lámina fonoaislante multicapa Fonopac "BUTECH" de 2,5 mm de espesor, que actúa como illamento acústico. Incluso formación de xuntas perimetraies continuas, de anchura non menor de 5 mm, nos límites con paredes, alicerces exentos e elevacións de nivel e, no seu caso, xuntas de partición e xuntas estruturais ou de dilatación existentes no soporte; rexuntado con morteiro de juntas cementoso Colorstuk 0-4 "BUTECH", tipo CG 2, cor Manhattan, para xuntas de ata 4 mm.
Inclúe: Todas. Limpeza, nivelación e preparación da superficie soporte. Replanteo de niveis. Colocación do illamento. Aplicación da capa de nivelación. Replanteo da disposición das baldosas e xuntas de movimento. Aplicación do adhesivo. Colocación das baldosas a punta de paleta. Comprobación da planeidade. Recheo das xuntas de dilatación. Recheo de xuntas de separación entre baldosas.
Criterio de medición de proxecto: Superficie construida, medida segundo documentación gráfica de Proxecto. Non se incrementou a medición por roturas e recortes, xa que na descomposición considerouse un 5% máis de pezas.
Criterio de medición de obra: Medirase a superficie realmente executada segundo especificacións do Proxecto.

| Código | Ud | Descrición | Rendemento | Prezo | Importe |
|---|---|---|---|---|---|
| mt16sab010a | m² | Lámina fonoaislante multicapa Fonopac "BUTECH" de 2,5 mm de espesor, constituida por unha lámina de caucho sintético EPDM de 1 kg/m² adherida a unha lámina de polietileno reticulado de alta densidade de 2 mm de espesor. (material) | 1.050 | 5.32 | 5.59 |
| mt16sab020 | m | Cinta autoadhesiva para selado de solapes en láminas de illamento acústico Cintex de "BUTECH". (material) | 2.000 | 0.42 | 0.84 |
| mt07ame010d | m² | Malla electrosoldada ME 20x20 Ø 5-5 B 500 T 6x2,20 UNE-EN 10080. (material) | 1.050 | 1.53 | 1.61 |
| mt09mor010e | m³ | Morteiro de cemento CEM II/B-P 32,5 N tipo M-10, confecionado na obra con 380 kg/m³ de cemento e unha proporción en volume 1/4. (material) | 0.040 | 133.30 | 5.33 |
| mt09mcb010i | kg | Adhesivo cementoso mellorado, C2 TE, con deslizamento reducido e tempo aberto ampliado, segundo UNE-EN 12004, One-flex Gris n "BUTECH", para a colocación en capa fina de pavimento e revestimientos de mármol e material cerámico en interiores, exteriores e piscinas, composto por cementos de alta resistencia, áridos seleccionados e alto contenido en resinas sintéticas. (material) | 4.000 | 0.95 | 3.80 |
| mt18bmn010lha | m² | Baldosa de mármore nacional, Crema Levante pulido, 60x30x2 cm, segundo UNE-EN 12058. (material) | 1.050 | 20.07 | 21.07 |
| mt09mcb020aa | kg | Morteiro de juntas cementoso Colorstuk 0-4 "BUTECH", tipo CG2, segundo UNE-EN 13888, cor Manhattan, para xuntas de ata 4 mm, composto por cementos de alta resistencia, áridos seleccionados, pigmentos e aditivos específicos, apto para todo tipo de baldosas cerámicas e pedras naturais. (material) | 1.500 | 1.17 | 1.76 |
| mt09mcb030a | kg | Aditivo de látex Cl-stuk, "BUTECH", para incrementar a resistencia mecánica e a flexibilidade e diminuir a absorción de auga de morteiros de rexuntado. (material) | 1.250 | 2.51 | 3.14 |
| op00sie030 |  | Sierra de disco de diamante, para mesa de trabajo, de corte húmedo. | 1.000 | 0.00 | 0.00 |
| mo018 | h | Oficial 1ª construcción. (man de obra) | 0.148 | 15.28 | 2.26 |
| mo104 | h | Peón ordinario construcción. (man de obra) | 0.246 | 13.97 | 3.44 |
| mo021 | h | Oficial 1ª solador. (man de obra) | 0.326 | 15.28 | 4.98 |
| mo056 | h | Axudante solador. (man de obra) | 0.326 | 14.65 | 4.78 |
| % | % | Costes directos complementarios | 2 % | 58.60 | 1.17 |
|  |  | Custos directos |  |  | 59.77 |
