# Rodapé de mármore Crema Levante

- Propiedade do arquivo: CYPE INGENIEROS, S.A.
- Formato: FIEBDC-3/2002
- Divisa: EUR
- Custos indirectos: 3.00 %
- Gastos xerais: 13.00 %
- Beneficio industrial: 6.00 %
- IVE: 16.00 %

## R Revestimentos

### RS Solos e pavimentos

#### RSP Pedras naturais

**RSP020** m Rodapé de mármore Crema Levante, 7x1 cm, pulido, recibido con adhesivo cementoso mellorado, C2 e rexuntado con morteiro de xuntas cementoso, CG1, para xunta mínima (entre 1,5 e 3 mm), con a mesma tonalidade das pezas.
Subministración e colocación de rodapé de mármore Crema Levante, para interiores, de 7x1 cm, pulido; recibido con adhesivo cementoso mellorado, C2 TE, con deslizamento reducido e tempo aberto ampliado. Incluso rexuntado con morteiro de xuntas cementoso, CG1, para xunta mínima (entre 1,5 e 3 mm), con a mesma tonalidade das pezas.
Inclúe: Todas. Replanteo das pezas. Corte das pezas e formación de encaixes en esquinas e rincóns. Colocación do rodapé. Rexuntado. Limpeza do rodapé.
Criterio de medición de proxecto: Lonxitude medida segundo documentación gráfica de Proxecto, sen incluiocos de portas. Non se incrementou a medición por roturas e recortes, xa que na descomposición considerouse un 5% máis de pezas.
Criterio de medición de obra: Medirase a lonxitude realmente executada segundo especificacións do Proxecto.

| Código | Ud | Descrición | Rendemento | Prezo | Importe |
|---|---|---|---|---|---|
| mt18rmn010la | m | Rodapé de mármore nacional, Crema Levante, 7x1 cm, cara e cantos pulidos. (material) | 1.050 | 1.05 | 1.10 |
| mt09mcr210 | kg | Adhesivo cementoso mellorado, C2 TE, con deslizamento reducido e tempo aberto ampliado, composto de cemento, áridos seleccionados, aditivos especiais e resinas, para a colocación en capa fina de pavimentos de pedra natural. (material) | 0.560 | 1.15 | 0.64 |
| mt09mcr060c | kg | Morteiro de juntas cementoso, CG1, para xunta mínima entre 1,5 e 3 mm, segundo UNE-EN 13888. (material) | 0.080 | 0.70 | 0.06 |
| op00sie030 |  | Sierra de disco de diamante, para mesa de trabajo, de corte húmedo. | 1.000 | 0.00 | 0.00 |
| mo056 | h | Axudante solador. (man de obra) | 0.237 | 14.65 | 3.47 |
| % | % | Costes directos complementarios | 2 % | 5.27 | 0.11 |
|  |  | Custos directos |  |  | 5.38 |
