# Pavimento de linóleo

- Propiedade do arquivo: CYPE INGENIEROS, S.A.
- Formato: FIEBDC-3/2002
- Divisa: EUR
- Custos indirectos: 3.00 %
- Gastos xerais: 13.00 %
- Beneficio industrial: 6.00 %
- IVE: 16.00 %

## R Revestimentos

### RS Solos e pavimentos

#### RSS Flexibles

**RSS021** m² Pavimento de linóleo, de 2,5 mm de espesor, con tratamento antiestático, acabado marmolado, cor cor a escoller, fornecido en lousas de 50x50 cm, instalado sobre base soporte (non incluída neste prezo) e e fixado con adhesivo de contacto.
Subministración e colocación de pavimento de linóleo, de 2,5 mm de espesor, con tratamento antiestático, acabado marmolado, cor cor a escoller, fornecido en lousas de 50x50 cm; peso total: 3150 g/m²; clasificación ó uso, segundo UNE-EN ISO 10874: clase 23 para uso doméstico; clase 34 para uso comercial; clase 42 para uso industrial; redución do ruído de impactos 6 dB, segundo UNE-EN ISO 140-8; resistencia ó lume Cf1 S1, segundo UNE-EN 13501-1, fixado con adhesivo de contacto a base de resinas acrílicas en dispersión acuosa (250 g/m²), sobre capa fina de nivelación non incluída neste prezo. Mesmo p/p de reformulo, cortes, aplicación do adhesivo mediante espátula dentada, soldado de unión e xuntas entre lousas con cordón termofusible, resolución de encontros, xuntas perimetrais e xuntas de dilatación do edificio, eliminación e limpeza do material sobrante e limpeza final do pavimento.
Inclúe: Todas. Replanteo e recorte do pavimento. Aplicación da capa de adhesivo de contacto. Colocación do pavimento. Soldado de unión e xuntas entre baldosas. Eliminación e limpeza do material sobrante. Limpeza final do pavimento.
Criterio de medición de proxecto: Superficie medida segundo documentación gráfica de Proxecto, deducindo os ocos de superficie maior de 1 m².
Criterio de medición de obra: Medirase a superficie realmente executada segundo especificacións do Proxecto, deducindo os ocos de superficie maior de 1 m².

| Código | Ud | Descrición | Rendemento | Prezo | Importe |
|---|---|---|---|---|---|
| mt18dww010 | kg | Adhesivo de contacto a base de resina acrílica en dispersión acuosa, para pavimento de goma, caucho, linóleo, PVC, moqueta e textil. (material) | 0.250 | 4.62 | 1.16 |
| mt18dsi021a | m² | Baldosas homoxéneas de linóleo, de 50x50 cm e 2,5 mm de espesor, con tratamento antiestático, obtida mediante proceso de calandrado e compactado de fariñas de cortiza e madeira, aceite de linaza, resinas e pigmentos naturais, e revestida pola súa cara inferior con yute; acabado marmolado, cor cor a escoller; peso total: 3150 g/m²; clasificación ó uso, segundo UNE-EN ISO 10874: clase 23 para uso doméstico; clase 34 para uso comercial; clase 42 para uso industrial; redución do ruído de impactos 6 dB, segundo UNE-EN ISO 140-8; resistencia ó lume Cf1 S1, segundo UNE-EN 13501-1. (material) | 1.050 | 28.14 | 29.55 |
| op00pis010 |  | Pistola de aire caliente para soldadura de materiales termoplásticos. | 1.000 | 0.00 | 0.00 |
| op00tra010 |  | Trazador de juntas. | 1.000 | 0.00 | 0.00 |
| op00cor040 |  | Cortadora de bordes. | 1.000 | 0.00 | 0.00 |
| mo024 | h | Oficial 1ª instalador de revestimientos flexibles. (man de obra) | 0.197 | 15.28 | 3.01 |
| mo059 | h | Axudante instalador de revestimientos flexibles. (man de obra) | 0.098 | 14.65 | 1.44 |
| % | % | Costes directos complementarios | 2 % | 35.16 | 0.70 |
|  |  | Custos directos |  |  | 35.86 |
