# Pavimento vinílico heteroxéneo

- Propiedade do arquivo: CYPE INGENIEROS, S.A.
- Formato: FIEBDC-3/2002
- Divisa: EUR
- Custos indirectos: 3.00 %
- Gastos xerais: 13.00 %
- Beneficio industrial: 6.00 %
- IVE: 16.00 %

## R Revestimentos

### RS Solos e pavimentos

#### RSS Flexibles

**RSS042** m² Pavimento vinílico heteroxéneo, acústico, de 3,3 mm de espesura total, con capa de uso de 0,5 mm de espesor, con tratamento de protección superficial a base de poliuretano, cor a escoller e revés de polietileno expandido de celas pechadas, de alta densidade; suministrado en rolos de 200 cm de anchura, instalado sobre base soporte (non incluída neste prezo) e fixado con adhesivo de contacto.
Subministración e colocación de pavimento vinílico heteroxéneo, acústico, de 3,3 mm de espesura total, con capa de uso de 0,5 mm de espesor, con tratamento de protección superficial a base de poliuretano, cor a escoller e revés de polietileno expandido de celas pechadas, de alta densidade; suministrado en rolos de 200 cm de anchura; peso total: 2800 g/m²; clasificación ó uso, segundo UNE-EN ISO 10874: clase 23 para uso doméstico; clase 33 para uso comercial; clase 42 para uso industrial; redución do ruído de impactos 19 dB, segundo UNE-EN ISO 140-8; resistencia ó lume Bfl S1, segundo UNE-EN 13501-1, fixado con adhesivo de contacto a base de resinas acrílicas en dispersión acuosa (250 g/m²), sobre capa fina de nivelación non incluida neste prezo. Incluso p/p de replanteo, cortes, aplicación do adhesivo mediante espátula dentada, soldado de unión e xuntas entre rolos con cordón termofusible, resolución de encontros, xuntas perimetrais e xuntas de dilatación do edificio, eliminación e limpeza do material sobrante e limpeza final do pavimento.
Inclúe: Todas. Replanteo e recorte do pavimento. Aplicación do adhesivo. Colocación do pavimento. Soldado de unión e xuntas entre rolos. Eliminación e limpeza do material sobrante. Limpeza final do pavimento.
Criterio de medición de proxecto: Superficie útil, medida segundo documentación gráfica de Proxecto, deducindo os ocos de superficie maior de 1 m².
Criterio de medición de obra: Medirase a superficie realmente executada segundo especificacións do Proxecto, deducindo os ocos de superficie maior de 1 m².

| Código | Ud | Descrición | Rendemento | Prezo | Importe |
|---|---|---|---|---|---|
| mt18dww010 | kg | Adhesivo de contacto a base de resina acrílica en dispersión acuosa, para pavimento de goma, caucho, linóleo, PVC, moqueta e textil. (material) | 0.250 | 4.62 | 1.16 |
| mt18dsi055a | m² | Lámina heteroxénea de PVC, de 3,3 mm de espesura total, con capa de uso de 0,5 mm de espesor con tratamento de protección superficial a base de poliuretano, cor a escoller, e revés de polietileno expandido de celas pechadas, de alta densidade; peso total: 2800 g/m²; clasificación ó uso, segundo UNE-EN ISO 10874: clase 23 para uso doméstico; clase 33 para uso comercial; clase 42 para uso industrial; redución do ruído de impactos 19 dB, segundo UNE-EN ISO 140-8; resistencia ó lume Bfl S1, segundo UNE-EN 13501-1. (material) | 1.050 | 30.80 | 32.34 |
| op00tra010 |  | Trazador de juntas. | 1.000 | 0.00 | 0.00 |
| op00cor040 |  | Cortadora de bordes. | 1.000 | 0.00 | 0.00 |
| mo024 | h | Oficial 1ª instalador de revestimientos flexibles. (man de obra) | 0.177 | 15.28 | 2.70 |
| mo059 | h | Axudante instalador de revestimientos flexibles. (man de obra) | 0.098 | 14.65 | 1.44 |
| % | % | Costes directos complementarios | 2 % | 37.64 | 0.75 |
|  |  | Custos directos |  |  | 38.39 |
