# Falso teito rexistrable, situado a una altura menor de 4 m, formado por bandexas de aceiro galvanizado prelacado acabado liso, cor branca, de 600x600 mm e 0,5 mm de espesor, con perfilería vista

- Propiedade do arquivo: CYPE INGENIEROS, S.A.
- Formato: FIEBDC-3/2002
- Divisa: EUR
- Custos indirectos: 3.00 %
- Gastos xerais: 13.00 %
- Beneficio industrial: 6.00 %
- IVE: 16.00 %

## R Revestimentos

### RT Falsos teitos

#### RTL Metálicos

**RTL015** m² Falso teito rexistrable, situado a una altura menor de 4 m, formado por bandexas de aceiro galvanizado prelacado acabado liso, cor branca, de 600x600 mm e 0,5 mm de espesor, con perfilería vista.
Subministración e montaxe de falso teito rexistrable, situado a una altura menor de 4 m, constituído por bandexas de aceiro galvanizado prelacado acabado liso, cor branca, de 600x600 mm e 0,5 mm de espesor, suspendidas do forxado mediante perfilería vista, comprendendo perfís primarios, secundarios e angulares de remate fixados ó teito mediante variñas e colgues. Incluso p/p de accesorios de fixación, completamente instalado.
Inclúe: Todas. Replanteo dos eixos da trama modular. Nivelación e colocación dos perfís angulares. Replanteo dos perfís primarios da trama. Sinalización dos puntos de ancoraxe ó forxado. Nivelación e suspensión dos perfís primarios e secundarios da trama. Colocación das bandexas.
Criterio de medición de proxecto: Superficie medida entre paramentos, segundo documentación gráfica de Proxecto, sen descontar ocos para instalacións.
Criterio de medición de obra: Medirase a superficie realmente executada segundo especificacións do Proxecto, sen descontar ocos para instalacións.

| Código | Ud | Descrición | Rendemento | Prezo | Importe |
|---|---|---|---|---|---|
| mt12fbh030a | m² | Bandexa de aceiro galvanizado prelacado acabado liso, cor branca, de 600x600 mm e 0,5 mm de espesor, con canto para perfilería vista, para teitos rexistrables. (material) | 1.050 | 17.76 | 18.65 |
| mt12psg200a | m | Perfil primario 24x38x3700 mm, de aceiro galvanizado, segundo UNE-EN 13964. (material) | 0.882 | 0.90 | 0.79 |
| mt12psg200b | m | Perfil secundario 24x32x600 mm, de aceiro galvanizado, segundo UNE-EN 13964. (material) | 0.882 | 0.90 | 0.79 |
| mt12psg200c | m | Perfil secundario 24x32x1200 mm, de aceiro galvanizado, segundo UNE-EN 13964. (material) | 1.753 | 0.90 | 1.58 |
| mt12psg200d | m | Perfil angular 25x25x3000 mm, de aceiro galvanizado, segundo UNE-EN 13964. (material) | 0.700 | 0.75 | 0.53 |
| mt12psg210a | Ude | Colgue para falsos teitos suspendidos. (material) | 0.840 | 0.80 | 0.67 |
| mt12psg210b | Ude | Seguro para a fixación do colgue, en falsos teitos suspendidos. (material) | 0.840 | 0.13 | 0.11 |
| mt12psg210c | Ude | Conexión superior para fixar a vareta ó colgue, en falsos teitos suspendidos. (material) | 0.840 | 0.98 | 0.82 |
| mt12psg190 | Ude | Varilla de colgue. (material) | 0.840 | 0.98 | 0.82 |
| mt12psg220 | Ude | Fixación composta por taco e parafuso 5x27. (material) | 0.840 | 0.06 | 0.05 |
| op00ato010 |  | Atornillador. | 1.000 | 0.00 | 0.00 |
| mo013 | h | Oficial 1ª montador de falsos techos. (man de obra) | 0.235 | 15.28 | 3.59 |
| mo077 | h | Axudante montador de falsos techos. (man de obra) | 0.059 | 14.65 | 0.86 |
| % | % | Costes directos complementarios | 2 % | 29.26 | 0.59 |
|  |  | Custos directos |  |  | 29.85 |
