# Falso teito de lamas de aluminio lacado, situado a una altura menor de 4 m, de mecanización lisa, horizontal, de 85 mm de anchura, separación 15 mm, con armazón metálico oculto

- Propiedade do arquivo: CYPE INGENIEROS, S.A.
- Formato: FIEBDC-3/2002
- Divisa: EUR
- Custos indirectos: 3.00 %
- Gastos xerais: 13.00 %
- Beneficio industrial: 6.00 %
- IVE: 16.00 %

## R Revestimentos

### RT Falsos teitos

#### RTL Metálicos

**RTL025** m² Falso teito de lamas de aluminio lacado, situado a una altura menor de 4 m, de mecanización lisa, horizontal, de 85 mm de anchura, separación 15 mm, con armazón metálico oculto.
Formación de falso teito de lama de aluminio lacadas, situado a una altura menor de 4 m, de mecanización lisa, de 85 mm de anchura, separadas 15 mm, suspendidas do forxado a través dun armazón metálico oculto con suspensión autoniveladora de pletina. Incluso p/p de perfís de remates, pezas especiais, recibidos con tacos, accesorios de suspensión e fixación, completamente instalado.
Inclúe: Todas. Replanteo dos eixos principais de suspensión. Fixación no forxado e aplomado dos elementos de suxección. Aliñación e nivelación dos perfís de remate lateral en todo o contorno. Corte e encaixe das lamas. Formación de ocos para recepción de posibles elementos de ancoraxe e/ou instalacións.
Criterio de medición de proxecto: Superficie medida entre paramentos, segundo documentación gráfica de Proxecto, sen descontar ocos para instalacións.
Criterio de medición de obra: Medirase a superficie realmente executada segundo especificacións do Proxecto, sen descontar ocos para instalacións.

| Código | Ud | Descrición | Rendemento | Prezo | Importe |
|---|---|---|---|---|---|
| mt12fla020 | m² | Entramado metálico oculto con suspensión autoniveladora de pletina, para falso teito de lamas horizontais de aluminio. (material) | 1.000 | 4.68 | 4.68 |
| mt12fla010a | m² | Lama lisa de aluminio lacado, horizontal, de 85 mm de anchura, con 15 mm de separación, para falso teito rexistrable con entramado oculto. (material) | 1.050 | 21.65 | 22.73 |
| op00ato010 |  | Atornillador. | 1.000 | 0.00 | 0.00 |
| mo013 | h | Oficial 1ª montador de falsos techos. (man de obra) | 0.314 | 15.28 | 4.80 |
| mo077 | h | Axudante montador de falsos techos. (man de obra) | 0.078 | 14.65 | 1.14 |
| % | % | Costes directos complementarios | 2 % | 33.35 | 0.67 |
|  |  | Custos directos |  |  | 34.02 |
