# Espello de vidro de cor, de 5 mm de espesor, fixado con masilla ó paramento

- Propiedade do arquivo: CYPE INGENIEROS, S.A.
- Formato: FIEBDC-3/2002
- Divisa: EUR
- Custos indirectos: 3.00 %
- Gastos xerais: 13.00 %
- Beneficio industrial: 6.00 %
- IVE: 16.00 %

## R Revestimentos

### RV Vidros

#### RVE Planos: espellos

**RVE010** m² Espello de vidro de cor, de 5 mm de espesor, fixado con masilla ó paramento.
Subministración e colocación de espello de vidro de cor, de 5 mm de grosor, con pintura de protección, color plata, pola súa cara posterior, fixado con masilla ó paramento. Ata canteado perimetral, e masilla.
Inclúe: Limpeza e preparación do soporte. Aplicación da masilla. Colocación do espello. Limpeza final.
Criterio de medición de proxecto: Superficie medida segundo documentación gráfica de Proxecto.
Criterio de medición de obra: Medirase a superficie realmente executada segundo especificacións do Proxecto.

| Código | Ud | Descrición | Rendemento | Prezo | Importe |
|---|---|---|---|---|---|
| mt21vsj020d | m² | Espello cor bronce, 5 mm. (material) | 1.005 | 59.95 | 60.25 |
| mt21vva030 | m | Canteado de espello. (material) | 4.000 | 2.30 | 9.20 |
| mt21vva012 | l | Masilla de aplicación con pistola, de base neutra monocompoñente. (material) | 0.105 | 14.65 | 1.54 |
| mo050 | h | Oficial 1ª cristaleiro. (man de obra) | 0.489 | 15.17 | 7.42 |
| % | % | Costes directos complementarios | 2 % | 78.41 | 1.57 |
|  |  | Custos directos |  |  | 79.98 |
