# Bañeira de aceiro modelo Contesa "ROCA", cor branca, de 140x70 cm, sen asas, equipada con grifería monomando, serie Kendo "ROCA", modelo 5A0158A00, acabado brillo, de 190x293 mm

- Propiedade do arquivo: CYPE INGENIEROS, S.A.
- Formato: FIEBDC-3/2002
- Divisa: EUR
- Custos indirectos: 3.00 %
- Gastos xerais: 13.00 %
- Beneficio industrial: 6.00 %
- IVE: 16.00 %

## S Sinalización e equipamiento

### SA Aparatos sanitarios

#### SAB Bañeiras

**SAB020** Ude Bañeira de aceiro modelo Contesa "ROCA", cor branca, de 140x70 cm, sen asas, equipada con grifería monomando, serie Kendo "ROCA", modelo 5A0158A00, acabado brillo, de 190x293 mm.
Subministración e instalación de bañeira de aceiro modelo Contesa "ROCA", cor branca, de 140x70 cm, sen asas, con fondo antideslizante, equipada con grifería monomando, serie Kendo "ROCA", modelo 5A0158A00, acabado brillo, de 190x293 mm. Incluso conexión ás redes de auga fría e quente e á rede de evacuación existente, fixación do aparato e selado con silicona. Totalmente instalado, conexionado, probado e en funcionamento.
Inclúe: Replanteo e trazado no paramento soporte da situación do aparato. Colocación dos elementos de fixación subministrados polo fabricante. Nivelación, apromado e colocación do aparato. Conexión á rede de evacuación. Montaxe da grifería. Conexión ás redes de auga fría e quente. Montaxe de accesorios e complementos. Selado de xuntas.
Criterio de medición de proxecto: Número de unidades previstas, segundo documentación gráfica de Proxecto.
Criterio de medición de obra: Medirase o número de unidades realmente colocadas segundo especificacións do Proxecto.

| Código | Ud | Descrición | Rendemento | Prezo | Importe |
|---|---|---|---|---|---|
| mt30bcr010a | Ude | Bañeira de aceiro modelo Contesa "ROCA", cor branca, de 140x70 cm, sen asas, con fondo antideslizante, segundo UNE-EN 14516, incluso toma de conexión a terra. (material) | 1.000 | 71.60 | 71.60 |
| mt31gmo024a | Ude | Grifería monomando para baño/ducha, serie Kendo "ROCA", modelo 5A0158A00, acabado brillo, de 190x293 mm, composta de mezclador de baño/ducha con cano, aireador, inversor automático baño/ducha, posibilidade de limitar la temperatura e o caudal e equipo de ducha formado por mango de ducha, soporte e flexible de 1,70 m de latón cromado, segundo UNE-EN 1287. (material) | 1.000 | 453.80 | 453.80 |
| mt30dba020 | Ude | Desaugue automático de latón-cobre para bañeira, acabado cromado. (material) | 1.000 | 78.80 | 78.80 |
| mt30www010 | Ude | Material auxiliar para instalación de aparato sanitario. (material) | 1.000 | 1.05 | 1.05 |
| mo006 | h | Oficial 1ª fontaneiro. (man de obra) | 1.173 | 15.78 | 18.51 |
| % | % | Costes directos complementarios | 2 % | 623.76 | 12.48 |
|  |  | Custos directos |  |  | 636.24 |
