# Lavabo para empotrar

- Propiedade do arquivo: CYPE INGENIEROS, S.A.
- Formato: FIEBDC-3/2002
- Divisa: EUR
- Custos indirectos: 3.00 %
- Gastos xerais: 13.00 %
- Beneficio industrial: 6.00 %
- IVE: 16.00 %

## S Sinalización e equipamiento

### SA Aparatos sanitarios

#### SAL Lavabos

**SAL030** Ude Lavabo para empotrar, serie Aloa "ROCA", cor branca, de 475x560 mm, equipado con grifería monomando, serie Kendo "ROCA", modelo 5A3058A00, acabado cromo-brillo, de 135x184 mm e desaugue, acabado cromo.
Subministración e instalación de lavabo de porcelana sanitaria esmaltada, para empotrar, serie Aloa "ROCA", cor branca, de 475x560 mm, equipado con grifería monomando, serie Kendo "ROCA", modelo 5A3058A00, acabado cromo-brillo, de 135x184 mm e desaugue, acabado cromo. Incluso chaves de regulación, enlaces de alimentación flexibles, conexión ás redes de auga fría e quente e á rede de evacuación existente, fixación do aparato e selado con silicona. Totalmente instalado, conexionado, probado e en funcionamento.
Inclúe: Replanteo e trazado no paramento soporte da situación do aparato. Colocación dos elementos de fixación subministrados polo fabricante. Nivelación, apromado e colocación do aparato. Conexión á rede de evacuación. Montaxe da grifería. Conexión ás redes de auga fría e quente. Montaxe de accesorios e complementos. Selado de xuntas.
Criterio de medición de proxecto: Número de unidades previstas, segundo documentación gráfica de Proxecto.
Criterio de medición de obra: Medirase o número de unidades realmente colocadas segundo especificacións do Proxecto.

| Código | Ud | Descrición | Rendemento | Prezo | Importe |
|---|---|---|---|---|---|
| mt30lpr040b | Ude | Lavabo de porcelana sanitaria esmaltada, para empotrar, serie Aloa "ROCA", cor branca, de 475x560 mm, segundo UNE 67001. (material) | 1.000 | 55.15 | 55.15 |
| mt31gmo021a | Ude | Grifería monomando para lavabo, serie Kendo "ROCA", modelo 5A3058A00, acabado cromo-brillo, de 135x184 mm, composta de cano, aireador, fixación rápida, posibilidade de limitar la temperatura e o caudal, válvula automática de desaugadoiro de 1¼" accionada mediante vareta vertical-horizontal e enlaces de alimentación flexibles, segundo UNE-EN 200. (material) | 1.000 | 263.19 | 263.19 |
| mt36www005b | Ude | Acoplamento á parede abacelado con plafón, ABS, serie B, acabado cromo, para evacuación de augas residuais (a baixe e alta temperatura) no interior dos edificios, enlace mixto de 1 1/4"x40 mm de diámetro, segundo UNE-EN 1329-1. (material) | 1.000 | 13.14 | 13.14 |
| mt30lla010 | Ude | Chave de regulación de 1/2", para lavabo ou bidé, acabado cromado. (material) | 2.000 | 12.70 | 25.40 |
| mt30www010 | Ude | Material auxiliar para instalación de aparato sanitario. (material) | 1.000 | 1.05 | 1.05 |
| mo006 | h | Oficial 1ª fontaneiro. (man de obra) | 1.222 | 15.78 | 19.28 |
| % | % | Costes directos complementarios | 2 % | 377.21 | 7.54 |
|  |  | Custos directos |  |  | 384.75 |
