# Escaleira recta, de madeira de abeto, con varanda de madeira, para salvar unha altura entre plantas de 283,5 cm, fijada mecánicamente a la estructura, acabada con verniz sintético

- Propiedade do arquivo: CYPE INGENIEROS, S.A.
- Formato: FIEBDC-3/2002
- Divisa: EUR
- Custos indirectos: 3.00 %
- Gastos xerais: 13.00 %
- Beneficio industrial: 6.00 %
- IVE: 16.00 %

## S Sinalización e equipamiento

### SE Escaleiras prefabricadas

#### SER Rectas

**SER010** Ude Escaleira recta, de madeira de abeto, con varanda de madeira, para salvar unha altura entre plantas de 283,5 cm, fijada mecánicamente a la estructura, acabada con verniz sintético.
Subministración e montaxe de escaleira recta, de madeira de abeto, con varanda de madeira, para salvar unha altura entre plantas de 283,5 cm, composta por 12 banzos de 14,2 cm de pegada e 21,8 cm de contrapegada, con un ancho de 59,1 cm, fijada mecánicamente a la estructura. Incluso aplicación de tapaporos, man de fondo con verniz diluído e dúas mans de verniz sintético mate, acabado liso. Completamente acabada.
Inclúe: Replanteo da ubicación da escaleira. Montaxe e fixación da escaleira. Colocación da varanda. Limpeza. Aplicación de tapaporos. Aplicación da man de fondo. Barnizado.
Criterio de medición de proxecto: Número de unidades previstas, segundo documentación gráfica de Proxecto.
Criterio de medición de obra: Medirase o número de unidades realmente executadas segundo especificacións do Proxecto.

| Código | Ud | Descrición | Rendemento | Prezo | Importe |
|---|---|---|---|---|---|
| mt44erm010ac | Ude | Escaleira recta de madeira de abeto, con varanda de madeira, para salvar unha altura entre plantas de 283,5 cm, composta por 12 banzos de 14,2 cm de pegada e 21,8 cm de contrapegada, con un ancho de 59,1 cm, para pintar ou barnizar. Incluso elementos de fixación. (material) | 1.000 | 166.84 | 166.84 |
| mt27tma010 | kg | Tapaporos. (material) | 1.600 | 4.21 | 6.74 |
| mt27bss010a | l | Barniz sintético, aspecto mate. (material) | 2.000 | 7.45 | 14.90 |
| op00cla010 |  | Clavadora. | 1.000 | 0.00 | 0.00 |
| op00cep010 |  | Garlopa. | 1.000 | 0.00 | 0.00 |
| op00ato010 |  | Atornillador. | 1.000 | 0.00 | 0.00 |
| mo036 | h | Oficial 1ª pintor. (man de obra) | 2.940 | 15.28 | 44.92 |
| mo071 | h | Axudante pintor. (man de obra) | 2.940 | 14.65 | 43.07 |
| mo015 | h | Oficial 1ª carpinteiro. (man de obra) | 4.899 | 15.53 | 76.08 |
| mo053 | h | Axudante carpinteiro. (man de obra) | 4.899 | 14.76 | 72.31 |
| % | % | Costes directos complementarios | 2 % | 424.86 | 8.50 |
|  |  | Custos directos |  |  | 433.36 |
