# Secamáns eléctrico, potencia calorífica de 1930 W, caudal de aire de 40 l/s, carcasa de aceiro inoxidable AISI 304 con acabado brillo, pulsador con 35 segundos de temporización

- Propiedade do arquivo: CYPE INGENIEROS, S.A.
- Formato: FIEBDC-3/2002
- Divisa: EUR
- Custos indirectos: 3.00 %
- Gastos xerais: 13.00 %
- Beneficio industrial: 6.00 %
- IVE: 16.00 %

## S Sinalización e equipamiento

### SM Baños

#### SMA Accesorios

**SMA010** Ude Secamáns eléctrico, potencia calorífica de 1930 W, caudal de aire de 40 l/s, carcasa de aceiro inoxidable AISI 304 con acabado brillo, pulsador con 35 segundos de temporización.
Subministración e instalación de secamáns eléctrico, potencia calorífica de 1930 W, caudal de aire de 40 l/s, carcasa de aceiro inoxidable AISI 304 con acabado brillo, pulsador con 35 segundos de temporización, interior fabricado en policarbonato gris, de 300x225x160 mm, con dobre illamento eléctrico (clase II). Totalmente montado.
Inclúe: Replanteo e trazado no paramento da situación do accesorio. Colocación e fixación dos accesorios de soporte.
Criterio de medición de proxecto: Número de unidades previstas, segundo documentación gráfica de Proxecto.
Criterio de medición de obra: Medirase o número de unidades realmente colocadas segundo especificacións do Proxecto.

| Código | Ud | Descrición | Rendemento | Prezo | Importe |
|---|---|---|---|---|---|
| mt31abj015a | Ude | Secamáns eléctrico, potencia calorífica de 1930 W, caudal de aire de 40 l/s, carcasa de aceiro inoxidable AISI 304 con acabado brillo, pulsador con 35 segundos de temporización, interior fabricado en policarbonato gris, de 300x225x160 mm, con dobre illamento eléctrico (clase II). (material) | 1.000 | 194.61 | 194.61 |
| op00ato010 |  | Atornillador. | 1.000 | 0.00 | 0.00 |
| op00tal010 |  | Taladro. | 1.000 | 0.00 | 0.00 |
| mo098 | h | Axudante fontaneiro. (man de obra) | 0.246 | 14.62 | 3.60 |
| % | % | Costes directos complementarios | 2 % | 198.21 | 3.96 |
|  |  | Custos directos |  |  | 202.17 |
