# Barra de suxección para minusválidos, rehabilitación e terceira idade, para inodoro, colocada na parede, abatible, con forma de U, con muescas antideslizantes, de aceiro inoxidable AISI 304 pulido

- Propiedade do arquivo: CYPE INGENIEROS, S.A.
- Formato: FIEBDC-3/2002
- Divisa: EUR
- Custos indirectos: 3.00 %
- Gastos xerais: 13.00 %
- Beneficio industrial: 6.00 %
- IVE: 16.00 %

## S Sinalización e equipamiento

### SM Baños

#### SMA Accesorios

**SMA035** Ude Barra de suxección para minusválidos, rehabilitación e terceira idade, para inodoro, colocada na parede, abatible, con forma de U, con muescas antideslizantes, de aceiro inoxidable AISI 304 pulido.
Subministración e colocación de barra de suxección para minusválidos, rehabilitación e terceira idade, para inodoro, colocada na parede, abatible, con forma de U, con muescas antideslizantes, de aceiro inoxidable AISI 304 pulido, de dimensións totais 840x200 mm con tubo de 32 mm de diámetro exterior e 1 mm de espesor, nivelada e fixada ó soporte coas suxeicións fornecidas polo fabricante. Totalmente montada.
Inclúe: Replanteo e trazado no paramento da situación da barra. Colocación, nivelación e fixación dos elementos de soporte. Limpeza do elemento.
Criterio de medición de proxecto: Número de unidades previstas, segundo documentación gráfica de Proxecto.
Criterio de medición de obra: Medirase o número de unidades realmente colocadas segundo especificacións do Proxecto.

| Código | Ud | Descrición | Rendemento | Prezo | Importe |
|---|---|---|---|---|---|
| mt31abj190a | Ude | Barra de suxección para minusválidos, rehabilitación e terceira idade, para inodoro, colocada na parede, abatible, con forma de U, con muescas antideslizantes, de aceiro inoxidable AISI 304 pulido, de dimensións totais 840x200 mm con tubo de 32 mm de diámetro exterior e 1 mm de espesor. (material) | 1.000 | 126.85 | 126.85 |
| op00ato010 |  | Atornillador. | 1.000 | 0.00 | 0.00 |
| op00tal010 |  | Taladro. | 1.000 | 0.00 | 0.00 |
| mo098 | h | Axudante fontaneiro. (man de obra) | 0.787 | 14.62 | 11.51 |
| % | % | Costes directos complementarios | 2 % | 138.36 | 2.77 |
|  |  | Custos directos |  |  | 141.13 |
