# Encimera de gres porcelánico

- Propiedade do arquivo: CYPE INGENIEROS, S.A.
- Formato: FIEBDC-3/2002
- Divisa: EUR
- Custos indirectos: 3.00 %
- Gastos xerais: 13.00 %
- Beneficio industrial: 6.00 %
- IVE: 16.00 %

## S Sinalización e equipamiento

### SN Encimeiras

#### SNG Cerámicas

**SNG010** Ude Encimera de gres porcelánico, Lámina Porcelánica Triple Techlam® Neu "LEVANTINA", de 10 mm de espesor, 350 cm de lonxitude e 60 cm de anchura, canto con faldón frontal a inglete de 3 cm de ancho, e formación de 1 oco.
Subministración e colocación de encimera de gres porcelánico, Lámina Porcelánica Triple Techlam® Neu "LEVANTINA", de 10 mm de espesor, 350 cm de lonxitude e 60 cm de anchura, canto con faldón frontal a inglete de 3 cm de ancho, e formación de 1 oco. Incluso p/p de replanteo; soportes e ancoraxes de aceiro galvanizado; resolución de esquinas; ángulos, cantos e remates; unións entre pezas e encontros con paramentos, selados con silicona; nivelado e acuñado; eliminación de restos e limpeza.
Inclúe: Replanteo e trazado da encimeira. Colocación e fixación dos soportes e ancoraxes. Colocación, axuste e fixación das pezas que compoñen a encimeira. Fixación do faldón á encimeira.
Criterio de medición de proxecto: Número de unidades previstas, segundo documentación gráfica de Proxecto. Non se duplicaron esquinas na medición da longxitude da encimera.
Criterio de medición de obra: Medirase o número de unidades realmente executadas segundo especificacións do Proxecto.

| Código | Ud | Descrición | Rendemento | Prezo | Importe |
|---|---|---|---|---|---|
| mt19egl030a | m² | Encimera de gres porcelánico, Lámina Porcelánica Triple Techlam® Neu "LEVANTINA", de 10 mm de espesor. (material) | 2.315 | 129.35 | 299.45 |
| mt19ewa030sec | m | Formación de canto con faldón frontal colocado a inglete de 3 cm, en encimeira cerámica, sen incluir o prezo do faldón. (material) | 4.700 | 15.00 | 70.50 |
| mt19ewa010o | Ude | Formación de oco en encimera de gres porcelánico. (material) | 1.000 | 33.01 | 33.01 |
| mt19ewa020 | Ude | Material auxiliar para ancoraxe de encimera. (material) | 3.500 | 10.60 | 37.10 |
| mt19egl035 | l | Masilla para uso interior, Semisólida Mix Techlam "LEVANTINA", de cor a elexir, de alta elasticidade e consistencia tras o endurecemento, aplicable como adhesivo de fixación e rexuntado de elementos de gres porcelánico. (material) | 0.047 | 15.00 | 0.71 |
| op00ato010 |  | Atornillador. | 1.000 | 0.00 | 0.00 |
| op00amo010 |  | Amoladora o radial. | 1.000 | 0.00 | 0.00 |
| op00sie030 |  | Sierra de disco de diamante, para mesa de trabajo, de corte húmedo. | 1.000 | 0.00 | 0.00 |
| op00tal010 |  | Taladro. | 1.000 | 0.00 | 0.00 |
| mo009 | h | Oficial 1ª montador. (man de obra) | 4.641 | 15.78 | 73.23 |
| mo075 | h | Axudante montador. (man de obra) | 4.832 | 14.65 | 70.79 |
| % | % | Costes directos complementarios | 2 % | 584.79 | 11.70 |
|  |  | Custos directos |  |  | 596.49 |
