# Encimeira de taboeiro aglomerado hidrófugo con superficie revestida de formica cor crema ou branco

- Propiedade do arquivo: CYPE INGENIEROS, S.A.
- Formato: FIEBDC-3/2002
- Divisa: EUR
- Custos indirectos: 3.00 %
- Gastos xerais: 13.00 %
- Beneficio industrial: 6.00 %
- IVE: 16.00 %

## S Sinalización e equipamiento

### SN Encimeiras

#### SNM De madeira

**SNM010** Ude Encimeira de taboeiro aglomerado hidrófugo con superficie revestida de formica cor crema ou branco, parte inferior forrada de material neutro e canto frontal de unha sola folla de estratificado de 350x62x3 cm, con formación de oco, copete, embelecedor e remates.
Subministración e colocación de encimeira de taboeiro aglomerado hidrófugo con superficie revestida de formica cor crema ou branco, parte inferior forrada de material neutro e canto frontal de unha sola folla de estratificado de 350x62x3 cm, apoiada nos mobles baixos de cociña na que irá encaixado o fregadeiro. Incluso ancoraxes, selado perimetral por medio dun cordón de 5 mm de espesor de selador elástico, formación de oco, copete, embelecedor e remates, perfectamente rematada.
Inclúe: Replanteo e trazado no paramento da situación da encimeira. Colocación e fixación dos elementos de soporte. Colocación, axuste e fixación da encimera sobre os elementos soporte. Colocación do zócalo perimetral. Selado e masillado de encontros.
Criterio de medición de proxecto: Número de unidades previstas, segundo documentación gráfica de Proxecto. Non se duplicaron esquinas na medición da longxitude da encimera.
Criterio de medición de obra: Medirase o número de unidades realmente executadas segundo especificacións do Proxecto.

| Código | Ud | Descrición | Rendemento | Prezo | Importe |
|---|---|---|---|---|---|
| mt19ema010a | m | Encimera para cociña de taboleiro aglomerado hidrófugo, 62x3 cm, con superficie revestida de formica cor crema ou branco, parte inferior forrada de material neutro e canto frontal de unha sola folla de estratificado, ata p/p de copete, embelecedor e remates. (material) | 3.500 | 51.77 | 181.20 |
| mt19ewa010i | Ude | Formación de oco en encimera de taboleiro aglomerado. (material) | 1.000 | 15.63 | 15.63 |
| mt19ewa020 | Ude | Material auxiliar para ancoraxe de encimera. (material) | 3.500 | 10.60 | 37.10 |
| mt32war010 | kg | Selador elástico de poliuretano monocomponente para xuntas. (material) | 0.047 | 9.77 | 0.46 |
| op00ato010 |  | Atornillador. | 1.000 | 0.00 | 0.00 |
| op00tro010 |  | Tronzador. | 1.000 | 0.00 | 0.00 |
| op00fre010 |  | Fresadora. | 1.000 | 0.00 | 0.00 |
| op00sie010 |  | Sierra de calar. | 1.000 | 0.00 | 0.00 |
| op00tal010 |  | Taladro. | 1.000 | 0.00 | 0.00 |
| mo015 | h | Oficial 1ª carpinteiro. (man de obra) | 0.859 | 15.53 | 13.34 |
| mo053 | h | Axudante carpinteiro. (man de obra) | 1.008 | 14.76 | 14.88 |
| % | % | Costes directos complementarios | 2 % | 262.61 | 5.25 |
|  |  | Custos directos |  |  | 267.86 |
