# Encimera de granito nacional

- Propiedade do arquivo: CYPE INGENIEROS, S.A.
- Formato: FIEBDC-3/2002
- Divisa: EUR
- Custos indirectos: 3.00 %
- Gastos xerais: 13.00 %
- Beneficio industrial: 6.00 %
- IVE: 16.00 %

## S Sinalización e equipamiento

### SN Encimeiras

#### SNP De pedra natural

**SNP010** Ude Encimera de granito nacional, Blanco Cristal pulido, de 350 cm de lonxitude, 60 cm de anchura e 2 cm de espesor, canto simple recto, cos bordes lixeiramente biselados, formación de 1 oco cos seus cantos pulidos, e copete perimetral de 5 cm de altura e 2 cm de espesor, co borde recto.
Subministración e colocación de encimera de granito nacional, Blanco Cristal pulido, de 350 cm de lonxitude, 60 cm de anchura e 2 cm de espesor, canto simple recto, cos bordes lixeiramente biselados, formación de 1 oco cos seus cantos pulidos, e copete perimetral de 5 cm de altura e 2 cm de espesor, co borde recto. Incluso p/p de replanteo; soportes e ancoraxes de aceiro galvanizado; resolución de esquinas; ángulos, cantos e remates; unións entre pezas e encontros con paramentos, selados con silicona; nivelado e acuñado; eliminación de restos e limpeza.
Inclúe: Replanteo e trazado da encimeira. Colocación e fixación dos soportes e ancoraxes. Colocación, axuste e fixación das pezas que compoñen a encimeira. Colocación de copete perimetral.
Criterio de medición de proxecto: Número de unidades previstas, segundo documentación gráfica de Proxecto. Non se duplicaron esquinas na medición da longxitude da encimera.
Criterio de medición de obra: Medirase o número de unidades realmente executadas segundo especificacións do Proxecto.

| Código | Ud | Descrición | Rendemento | Prezo | Importe |
|---|---|---|---|---|---|
| mt19egn010a | m² | Encimera de granito nacional, Blanco Cristal pulido, de 2 cm de espesor. (material) | 2.275 | 136.23 | 309.92 |
| mt19ewa030aaa | m | Formación de canto simple recto cos bordes lixeiramente biselados en encimeira de pedra natural. (material) | 4.700 | 5.00 | 23.50 |
| mt19ewa040a | m | Formación de canto recto en copete de pedra natural, para o encontro entre a encimeira e o paramento vertical. (material) | 3.500 | 5.00 | 17.50 |
| mt19ewa010d | Ude | Formación de oco cos cantos pulidos, en encimera de granito. (material) | 1.000 | 39.07 | 39.07 |
| mt19ewa020 | Ude | Material auxiliar para ancoraxe de encimera. (material) | 3.500 | 10.60 | 37.10 |
| mt32war010 | kg | Selador elástico de poliuretano monocomponente para xuntas. (material) | 0.047 | 9.77 | 0.46 |
| op00ato010 |  | Atornillador. | 1.000 | 0.00 | 0.00 |
| op00amo010 |  | Amoladora o radial. | 1.000 | 0.00 | 0.00 |
| op00sie030 |  | Sierra de disco de diamante, para mesa de trabajo, de corte húmedo. | 1.000 | 0.00 | 0.00 |
| op00tal010 |  | Taladro. | 1.000 | 0.00 | 0.00 |
| mo009 | h | Oficial 1ª montador. (man de obra) | 3.781 | 15.78 | 59.66 |
| mo075 | h | Axudante montador. (man de obra) | 3.973 | 14.65 | 58.20 |
| % | % | Costes directos complementarios | 2 % | 545.41 | 10.91 |
|  |  | Custos directos |  |  | 556.32 |
