# Banco mural para vestuario, de 1000 mm de longitud, 380 mm de profundidad y 390 mm de altura

- Propiedade do arquivo: CYPE INGENIEROS, S.A.
- Formato: FIEBDC-3/2002
- Divisa: EUR
- Custos indirectos: 3.00 %
- Gastos xerais: 13.00 %
- Beneficio industrial: 6.00 %
- IVE: 16.00 %

## S Sinalización e equipamiento

### SV Vestuarios

#### SVB Bancos

**SVB010** Ude Banco mural para vestuario, de 1000 mm de longitud, 380 mm de profundidad y 390 mm de altura.
Suministro e colocación de banco mural para vestuario, de 1000 mm de longitud, 380 mm de profundidad y 390 mm de altura, formado por asiento de tres listones de madera barnizada de pino de Flandes, de 90x20 mm de sección, fijado a una estructura tubular de acero, de 35x35 mm de sección, pintada con resina de epoxi/poliéster cor branca. Ata accesorios de montaxe e elementos de anclaje a paramento vertical. Totalmente montado.
Inclúe: Replanteo. Montaje y fijación del banco.
Criterio de medición de proxecto: Número de unidades previstas, segundo documentación gráfica de Proxecto.
Criterio de medición de obra: Medirase o número de unidades realmente colocadas segundo especificacións do Proxecto.

| Código | Ud | Descrición | Rendemento | Prezo | Importe |
|---|---|---|---|---|---|
| mt45bvg020a | Ude | Banco mural para vestuario, de 1000 mm de longitud, 380 mm de profundidad y 390 mm de altura, formado por asiento de tres listones de madera barnizada de pino de Flandes, de 90x20 mm de sección, fijado a una estructura tubular de acero, de 35x35 mm de sección, pintada con resina de epoxi/poliéster cor branca, incluso accesorios de montaxe e elementos de anclaje a paramento vertical. (material) | 1.000 | 68.00 | 68.00 |
| op00ato010 |  | Atornillador. | 1.000 | 0.00 | 0.00 |
| op00tal010 |  | Taladro. | 1.000 | 0.00 | 0.00 |
| mo009 | h | Oficial 1ª montador. (man de obra) | 0.148 | 15.78 | 2.34 |
| mo075 | h | Axudante montador. (man de obra) | 0.148 | 14.65 | 2.17 |
| % | % | Costes directos complementarios | 2 % | 72.51 | 1.45 |
|  |  | Custos directos |  |  | 73.96 |
