# Estrutura para cobertura de prazas de aparcamento situadas ó aire libre

- Propiedade do arquivo: CYPE INGENIEROS, S.A.
- Formato: FIEBDC-3/2002
- Divisa: EUR
- Custos indirectos: 3.00 %
- Gastos xerais: 13.00 %
- Beneficio industrial: 6.00 %
- IVE: 16.00 %

## U Urbanización interior da parcela

### UC Aparcamentos

#### UCM Cubertas metálicas

**UCM010** m² Estrutura para cobertura de prazas de aparcamento situadas ó aire libre, composta de: cimentación de formigón armado, realizada con formigón HA-25/B/20/IIa fabricado en central, e verquido dende camión, e aceiro UNE-EN 10080 B 500 S; pórticos de aceiro S275JR, en perfís laminados en quente e cuberta metálica formada con chapa de aceiro galvanizado de 0,6 mm de espesor.
Subministración e montaxe de estrutura para cobertura de prazas de aparcamento situadas ó aire libre, composta de: CIMENTACIÓN: formada por zapatas e correas de formigón armado sobre capa de formigón de limpeza, realizadas con formigón HA-25/B/20/IIa fabricado en central, e verquido dende camión, e aceiro UNE-EN 10080 B 500 S; PÓRTICOS: formados por pilares, vigas e correas de aceiro UNE-EN 10025 S275JR, en perfís laminados en quente, mediante unións soldadas, con imprimación anticorrosiva realizada en taller; CUBERTA: formada con chapa de aceiro galvanizado de 0,6 mm de espesura, fixada a correa estructural. Incluso p/p de escavación, placas de ancoraxe a cimentación, traspasos, accesorios de fixación, remates laterais, xuntas de estanqueidade, encontros e pezas especiais de remate. Traballado e montado en taller e colocado en obra.
Inclúe: Excavación de terras. Formación da capa de formigón de limpeza. Colocación da armadura da cimentación. Vertido e compactación do formigón. Colocación e nivelación das placas de ancoraxe. Curado do formigón. Replanteo e marcado de eixos de pilares. Ejecución da estructura metálica dos pórticos. Aplomado. Fixación da chapa de cuberta ós pórticos. Execución de encontros especiais e remates.
Criterio de medición de proxecto: Superficie medida en verdadeira magnitude, segundo documentación gráfica de Proxecto.
Criterio de medición de obra: Medirase, en verdadeira magnitude, a superficie realmente executada segundo especificacións do Proxecto.

| Código | Ud | Descrición | Rendemento | Prezo | Importe |
|---|---|---|---|---|---|
| mt10hmf011bb | m³ | Formigón de limpeza HL-150/B/20, fabricado en central. (material) | 0.010 | 62.09 | 0.62 |
| mt10haf010nea | m³ | Formigón HA-25/B/20/IIa, fabricado en central. (material) | 0.100 | 74.27 | 7.43 |
| mt07aco010c | kg | Aceiro en barras corrugadas, UNE-EN 10080 B 500 S, elaborado en taller e colocado en obra, diámetros varios. (material) | 4.000 | 1.00 | 4.00 |
| mt07aco020a | Ude | Separador homologado para cimentacions. (material) | 0.800 | 0.13 | 0.10 |
| mt07ala010m | kg | Aceiro laminado UNE-EN 10025 S275JR, en perfís laminados en quente, marquesinas, para aplicacións estructurais, ata placas de ancoraxe a cimentación, correas e pezas especiais. (material) | 17.500 | 1.33 | 23.28 |
| mt27pfi010 | l | Imprimación de secado rápido, formulada con resinas alquídicas modificadas e fosfato de zinc. (material) | 0.167 | 4.80 | 0.80 |
| mt13ccg010a | m² | Chapa de aceiro galvanizado, espesor 0,6 mm. (material) | 1.050 | 6.25 | 6.56 |
| mt13ccg030d | Ude | Parafuso autorroscante de 6,5x70 mm de aceiro inoxidable, con arandela. (material) | 3.000 | 0.50 | 1.50 |
| mq01ret020b | h | Retrocargadora sobre neumáticos 100 CV. (maquinaria) | 0.101 | 35.42 | 3.58 |
| mq08sol010 | h | Equipo de oxicorte, con acetileno coma combustible e osíxeno coma comburente. (maquinaria) | 0.010 | 7.35 | 0.07 |
| mq08sol020 | h | Equipo e elementos auxiliares para soldaxe eléctrica. (maquinaria) | 0.010 | 3.09 | 0.03 |
| op00ciz010 |  | Cizalla. | 1.000 | 0.00 | 0.00 |
| op00roe010 |  | Roedora. | 1.000 | 0.00 | 0.00 |
| au00auh020 |  | Canaleta para vertido del hormigón. | 1.000 | 0.00 | 0.00 |
| au00auh040 |  | Vibrador de formigón, eléctrico. | 1.000 | 0.00 | 0.00 |
| mo040 | h | Oficial 1ª estructurista. (man de obra) | 0.029 | 15.28 | 0.44 |
| mo083 | h | Axudante estructurista. (man de obra) | 0.029 | 14.65 | 0.42 |
| mo016 | h | Oficial 1ª cerraxeiro. (man de obra) | 0.196 | 15.52 | 3.04 |
| mo054 | h | Axudante cerraxeiro. (man de obra) | 0.196 | 14.70 | 2.88 |
| % | % | Costes directos complementarios | 4 % | 54.75 | 2.19 |
|  |  | Custos directos |  |  | 56.94 |
