# Papeleira de fundición de chan con pedestal

- Propiedade do arquivo: CYPE INGENIEROS, S.A.
- Formato: FIEBDC-3/2002
- Divisa: EUR
- Custos indirectos: 3.00 %
- Gastos xerais: 13.00 %
- Beneficio industrial: 6.00 %
- IVE: 16.00 %

## U Urbanización interior da parcela

### UM Moblaxe urbán

#### UME Papeleiras

**UME020** Ude Papeleira de fundición de chan con pedestal, con cubeta interior desmontable de forma tronco-prismática invertida de chapa galvanizada, de 25 litros de capacidade, fixado a unha superficie soporte (non incluída neste prezo).
Suministro y colocación de papeleira de fundición de chan con pedestal, con cubeta interior desmontable de forma tronco-prismática invertida de chapa galvanizada, de 25 litros de capacidade, con sistema de valeirado por gravidade, con tacos e parafusos de aceiro a unha superficie soporte (non incluída neste prezo). Totalmente montada.
Inclúe: Todas. Replanteo de aliñacións e niveis. Colocación e fixación das pezas.
Criterio de medición de proxecto: Número de unidades previstas, segundo documentación gráfica de Proxecto.
Criterio de medición de obra: Medirase o número de unidades realmente executadas segundo especificacións do Proxecto.

| Código | Ud | Descrición | Rendemento | Prezo | Importe |
|---|---|---|---|---|---|
| mt52mug080i | Ude | Papeleira de fundición de chan con pedestal, con cubeta interior desmontable de forma tronco-prismática invertida de chapa galvanizada, de 25 litros de capacidade, con sistema de valeirado por gravidade. (material) | 1.000 | 191.00 | 191.00 |
| mt52mug200e | Ude | Repercusión, na colocación de papeleira, de elementos de fixación sobre superficie soporte: tacos e parafusos de aceiro. (material) | 1.000 | 2.84 | 2.84 |
| op00tal010 |  | Taladro. | 1.000 | 0.00 | 0.00 |
| op00ato010 |  | Atornillador. | 1.000 | 0.00 | 0.00 |
| mo039 | h | Oficial 1ª construcción de obra civil. (man de obra) | 0.244 | 15.28 | 3.73 |
| mo082 | h | Axudante construcción de obra civil. (man de obra) | 0.244 | 14.65 | 3.57 |
| % | % | Costes directos complementarios | 2 % | 201.14 | 4.02 |
|  |  | Custos directos |  |  | 205.16 |
