# Equipo completo de depuración para piscina de 8x4x1,5 m (volume 48 m³)

- Propiedade do arquivo: CYPE INGENIEROS, S.A.
- Formato: FIEBDC-3/2002
- Divisa: EUR
- Custos indirectos: 3.00 %
- Gastos xerais: 13.00 %
- Beneficio industrial: 6.00 %
- IVE: 16.00 %

## U Urbanización interior da parcela

### UP Piscinas

#### UPD Equipos de depuración

**UPD010** Ude Equipo completo de depuración para piscina de 8x4x1,5 m (volume 48 m³).
Subministración e instalación de equipo completo de depuración para piscina de 8x4x1,5 m (volume 48 m³), constituído por: EQUIPO DE FILTRACIÓN construído en poliéster reforzado con fibra de vidro, colector de plástico, válvulas de bolboreta para filtrado e lavado, prefiltros de cabelo, cestos coadores, bombas centrífugas, motores eléctricos, manómetros; CIRCUÍTO PECHADO DE TUBERÍAS DE PVC ó redor da piscina e enlace do filtro co grupo motobomba e ACCESORIOS constituídos por: 1 sumidoiro de fondo antiremuíño de poliéster, 3 bocas de impulsión de ABS e 2 skimmers de ABS. Totalmente instalado e en funcionamento.
Inclúe: Colocación e fixación do equipo. Instalación de conduccións. Colocación e fixación de accesorios e pezas especiais. Comprobación do correcto funcionamento da instalación.
Criterio de medición de proxecto: Número de unidades previstas, segundo documentación gráfica de Proxecto.
Criterio de medición de obra: Medirase o número de unidades realmente executadas segundo especificacións do Proxecto.

| Código | Ud | Descrición | Rendemento | Prezo | Importe |
|---|---|---|---|---|---|
| mt47ped010a | Ude | Equipo de filtración completo para piscina de 8x4x1,5 m (volume 48 m³). (material) | 1.000 | 2305.21 | 2305.21 |
| mt47ped020a | Ude | Circuito de tubaxes, válvulas e accesorios para piscina de 8x4x1,5 m (volume 48 m³). (material) | 1.000 | 496.02 | 496.02 |
| mt47ped030 | Ude | Skimmer construido en ABS cor branco con tapa cadrada a presión, frotador de comporta e clapeta para regulación de caudal, incluso conexión inferior de aspiración, conexión simultánea ó sumidoiro, conexión superior de evacuación de auga sobrante e cesto recollefollas fixado á base mediante peche por baioneta. (material) | 2.000 | 47.99 | 95.98 |
| mt47ped040 | Ude | Boquilla de impulsión construida en ABS cor branco con rosca interior de 2" de diámetro. (material) | 3.000 | 7.45 | 22.35 |
| mt47ped050 | Ude | Sumideiro de fondo antitorbellino, de poliéster, de 110 mm de diámetro de saída, con placa embelecedora de aceiro inoxidable. (material) | 1.000 | 213.36 | 213.36 |
| mt47ped070 | Ude | Bridas, xuntas e material auxiliar. (material) | 1.000 | 6.31 | 6.31 |
| mo006 | h | Oficial 1ª fontaneiro. (man de obra) | 16.637 | 15.78 | 262.53 |
| mo098 | h | Axudante fontaneiro. (man de obra) | 16.637 | 14.62 | 243.23 |
| mo001 | h | Oficial 1ª electricista. (man de obra) | 1.957 | 15.78 | 30.88 |
| mo093 | h | Axudante electricista. (man de obra) | 1.957 | 14.62 | 28.61 |
| % | % | Costes directos complementarios | 2 % | 3704.48 | 74.09 |
|  |  | Custos directos |  |  | 3778.57 |
