# Piscina prefabricada de poliéster de 6,60x3,47x1,40 m (volumen 35 m³)

- Propiedade do arquivo: CYPE INGENIEROS, S.A.
- Formato: FIEBDC-3/2002
- Divisa: EUR
- Custos indirectos: 3.00 %
- Gastos xerais: 13.00 %
- Beneficio industrial: 6.00 %
- IVE: 16.00 %

## U Urbanización interior da parcela

### UP Piscinas

#### UPP Piscinas prefabricadas

**UPP010** Ude Piscina prefabricada de poliéster de 6,60x3,47x1,40 m (volumen 35 m³).
Subministración e montaxe de piscina prefabricada compacta realizada en taller con sucesivas capas de resinas de poliéster reforzadas con fibras de vidro ata acadar unha espesura de 1 cm, de forma rectangular, de dimensións 6,60x3,47x1,40 m (volumen 35 m³), con chanzos de baixada en escalinata do mesmo material, acabado da superficie pulida e de suave tacto, sen incluír escavación. Composta dos seguintes elementos: VASO con skimmers, bocas de impulsión, toma limpafondos e sumidoiro; EQUIPO COMPLETO DE DEPURACIÓN e esterilización da auga en caseta prefabricada de poliéster; filtros; bomba monofásica, tuberías e area de sílex; EQUIPO ELÉCTRICO con reloxo programador, térmico, contactor, diferencial, etc; TUBERÍAS de PVC 6 atm, en circuíto pechado de depuración; COROACIÓN DE PISCINA con remate perimetral de pedra artificial lavada de 50 cm de ancho; TRANSPORTE E DESCARGA ata 50 km de radio e descarga con pluma ata 8 m. Incluso soleira de formigón armado de 10 cm de espesura, realizada con formigón HA-25/B/20/IIa y malla electrosoldada ME 15x15 Ø10-10 B 500 T 6x2,20 UNE-EN 10080, e recheo perimetral posterior de gravas. Totalmente instalada e en funcionamento.
Inclúe: Preparación da superficie de apoio. Colocación e fixación dos diferentes equipos. Colocación e fixación de accesorios e pezas especiais. Recheo perimetral do vaso. Comprobación do correcto funcionamento da instalación.
Criterio de medición de proxecto: Número de unidades previstas, segundo documentación gráfica de Proxecto.
Criterio de medición de obra: Medirase o número de unidades realmente executadas segundo especificacións do Proxecto.

| Código | Ud | Descrición | Rendemento | Prezo | Importe |
|---|---|---|---|---|---|
| mt10haf010nea | m³ | Formigón HA-25/B/20/IIa, fabricado en central. (material) | 2.500 | 74.27 | 185.68 |
| mt07ame010q | m² | Malla electrosoldada ME 15x15 Ø 10-10 B 500 T 6x2,20 UNE-EN 10080. (material) | 27.500 | 7.14 | 196.35 |
| mt47ppi010b | Ude | Piscina prefabricada de poliéster, 6,60x3,47x1,40 m (volume 35 m³), composta de vaso con skimmers, boquillas de impulsión, toma limpafondos e sumidoiro; equipo completo de depuración e esterilización do auga en caseta prefabricada; equipo eléctrico, rede de tubaxes de PVC; escaleira, accesorios e equipo de limpeza. (material) | 1.000 | 7314.32 | 7314.32 |
| mt01arr010b | t | Grava de canteira, de 20 a 30 mm de diámetro. (material) | 28.100 | 7.23 | 203.16 |
| mt47ppi020b | Ude | Remate perimetral de pedra artificial para coronación de borde en piscina prefabricada de poliéster, 6,60x3,47x1,40 m, volume 35 m³. Segundo UNE-EN 771-5. (material) | 1.000 | 435.73 | 435.73 |
| mq07gte010c | h | Guindastre autopropulsado de brazo telescópico cunha capacidade de elevación de 30 t e 27 m de altura máxima de traballo. (maquinaria) | 4.034 | 66.82 | 269.55 |
| au00auh040 |  | Vibrador de formigón, eléctrico. | 1.000 | 0.00 | 0.00 |
| mo018 | h | Oficial 1ª construcción. (man de obra) | 24.467 | 15.28 | 373.86 |
| mo072 | h | Axudante construcción. (man de obra) | 24.467 | 14.65 | 358.44 |
| mo104 | h | Peón ordinario construcción. (man de obra) | 12.233 | 13.97 | 170.90 |
| % | % | Costes directos complementarios | 2 % | 9507.99 | 190.16 |
|  |  | Custos directos |  |  | 9698.15 |
