# Revestimento de mosaico de vidro, en vasos de piscina, 2,5x2,5 cm

- Propiedade do arquivo: CYPE INGENIEROS, S.A.
- Formato: FIEBDC-3/2002
- Divisa: EUR
- Custos indirectos: 3.00 %
- Gastos xerais: 13.00 %
- Beneficio industrial: 6.00 %
- IVE: 16.00 %

## U Urbanización interior da parcela

### UP Piscinas

#### UPT Revestimentos

**UPT010** m² Revestimento de mosaico de vidro, en vasos de piscina, 2,5x2,5 cm.
Subministración e colocación de revestimento de mosaico de vidro en chans e paredes de vasos de piscinas, en plaquetas sobre papel de 2,5x2,5 cm, serie lisa en cor ou combinación de cores, recibidas con adhesivo cementoso normal, C2 TE, con deslizamento reducido e tempo aberto ampliado, cor branca, sobre recebo previo de morteiro de cemento M-15 e rexuntado con morteiro de xuntas de resinas reactivas RG, para xunta aberta entre 3 e 15 mm. Incluso p/p de cortes, formación de ángulos redondeados e pezas especiais.
Inclúe: Limpeza e humectación do paramento a revestir. Enfoscado previo do paramento. Colocación dunha regla horizontal ó inicio do alicatado. Replanteo das pezas no paramento para o despece das mesmas. Colocación das pezas empregando aplanadora de goma. Rexuntado con leitada de cemento. Limpeza do paramento.
Criterio de medición de proxecto: Superficie medida segundo documentación gráfica de Proxecto.
Criterio de medición de obra: Medirase a superficie realmente executada segundo especificacións do Proxecto.

| Código | Ud | Descrición | Rendemento | Prezo | Importe |
|---|---|---|---|---|---|
| mt19aaa010a | m² | Mosaico de vidro, 2,5x2,5 cm, serie lisa, varias cores. (material) | 1.000 | 15.25 | 15.25 |
| mt09mor010f | m³ | Morteiro de cemento CEM II/B-P 32,5 N tipo M-15, confecionado na obra con 450 kg/m³ de cemento e unha proporción en volume 1/3. (material) | 0.030 | 149.30 | 4.48 |
| mt47pre010 | Ude | Material complementario para revestimento de piscinas. (material) | 1.000 | 0.75 | 0.75 |
| mt09mcr021r | kg | Adhesivo cementoso mellorado, C2 TE, con deslizamento reducido e tempo aberto ampliado, segundo UNE-EN 12004, cor branca. (material) | 4.000 | 0.67 | 2.68 |
| mt09mcr080a | kg | Morteiro de xuntas de resinas reactivas RG, para xunta aberta entre 3 e 15 mm, segundo UNE-EN 13888. (material) | 0.500 | 9.75 | 4.88 |
| mo022 | h | Oficial 1ª alicatador. (man de obra) | 0.343 | 15.28 | 5.24 |
| mo057 | h | Axudante alicatador. (man de obra) | 0.343 | 14.65 | 5.02 |
| mo082 | h | Axudante construcción de obra civil. (man de obra) | 0.196 | 14.65 | 2.87 |
| % | % | Costes directos complementarios | 3 % | 41.17 | 1.24 |
|  |  | Custos directos |  |  | 42.41 |
