# Levada formada por pezas de canaleta prefabricada de formigón bicapa

- Propiedade do arquivo: CYPE INGENIEROS, S.A.
- Formato: FIEBDC-3/2002
- Divisa: EUR
- Custos indirectos: 3.00 %
- Gastos xerais: 13.00 %
- Beneficio industrial: 6.00 %
- IVE: 16.00 %

## U Urbanización interior da parcela

### UX Pavimentos exteriores

#### UXB Bordillos

**UXB030** m Levada formada por pezas de canaleta prefabricada de formigón bicapa, 8/6,5x50x50 cm, sobre base de formigón non estrutural HNE-20/P/20 de 20 cm de espesor, verquido dende camión, extendido e vibrado manual con regra vibrante de 3 m, con acabado maestreado, segundo pendentes do proxecto e colocado sobre explanada con índice CBR > 5 (California Bearing Ratio), non incluida neste prezo.
Subministración e colocación de levada formada por pezas de canaleta prefabricada de formigón bicapa, 8/6,5x50x50 cm, rexuntadas con morteiro de cemento M-5, sobre base de formigón non estrutural HNE-20/P/20 de 20 cm de espesor, verquido dende camión, extendido e vibrado manual con regra vibrante de 3 m, con acabado maestreado, segundo pendentes do proxecto e colocado sobre explanada con índice CBR > 5 (California Bearing Ratio), non incluida neste prezo. Incluso limpeza. Completamente acabada, sen incluír a escavación.
Inclúe: Verquido e extendido do formigón. Colocación das pezas. Recheo de xuntas con morteiro. Asentado e nivelación.
Criterio de medición de proxecto: Lonxitude medida segundo documentación gráfica de Proxecto.
Criterio de medición de obra: Medirase a lonxitude realmente executada segundo especificacións do Proxecto.

| Código | Ud | Descrición | Rendemento | Prezo | Importe |
|---|---|---|---|---|---|
| mt10hmf011rc | m³ | Formigón non estrutural HNE-20/P/20, fabricado en central. (material) | 0.200 | 66.78 | 13.36 |
| mt09mor010c | m³ | Morteiro de cemento CEM II/B-P 32,5 N tipo M-5, confecionado na obra con 250 kg/m³ de cemento e unha proporción en volume 1/6. (material) | 0.010 | 115.30 | 1.15 |
| mt11tds020a | Ude | Canaleta prefabricada de formigón bicapa, 8/6,5x50x50 cm. (material) | 2.100 | 2.64 | 5.54 |
| mt09mor010c | m³ | Morteiro de cemento CEM II/B-P 32,5 N tipo M-5, confecionado na obra con 250 kg/m³ de cemento e unha proporción en volume 1/6. | 0.001 | 115.30 | 0.12 |
| mq04dua020b | h | Dumper de descarga frontal de 2 t de carga útil, con mecanismo hidráulico. (maquinaria) | 0.032 | 9.25 | 0.30 |
| mq06vib020 | h | Regla vibrante de 3 m. (maquinaria) | 0.090 | 4.66 | 0.42 |
| op00amo010 |  | Amoladora o radial. | 1.000 | 0.00 | 0.00 |
| mo039 | h | Oficial 1ª construcción de obra civil. (man de obra) | 0.353 | 15.28 | 5.39 |
| mo082 | h | Axudante construcción de obra civil. (man de obra) | 0.638 | 14.65 | 9.35 |
| % | % | Costes directos complementarios | 2 % | 35.63 | 0.71 |
|  |  | Custos directos |  |  | 36.34 |
