# Muro de soto de formigón armado 1C

- Propiedade do arquivo: CYPE INGENIEROS, S.A.
- Formato: FIEBDC-3/2002
- Divisa: EUR
- Custos indirectos: 3.00 %
- Gastos xerais: 13.00 %
- Beneficio industrial: 6.00 %
- IVE: 16.00 %

## C Cimentacións

### CC Contencións

#### CCS Muros de sótano

**CCS010** m³ Muro de soto de formigón armado 1C, H<=3 m, espesura 30 cm, realizado con formigón HA-25/B/20/IIa fabricado en central, e verquido dende camión, e aceiro UNE-EN 10080 B 500 S, contía 50 kg/m³; montaxe e desmontaxe do sistema de encofrado metálico con acabado tipo industrial para revestir.
Formación de muro de soto de formigón armado de 30 cm de grosor medio, realizado con formigón HA-25/B/20/IIa fabricado en central, e verquido dende camión, e aceiro UNE-EN 10080 B 500 S, cunha cuantía aproximada de 50 kg/m³, executado en condicións complexas. Montaje y desmontaje del sistema de encofrado a unha cara de los muros de ata 3 m de altura, con paneis metálicos modulares con acabado tipo industrial para revestir. Ata p/p de formación de xuntas, separadores, distanciadores para encofrados y accesorios, e tapado de orificios resultantes tras la retirada del encofrado.
Inclúe: Replanteo do encofrado sobre a cimentación. Colocación da armadura con separadores homologados. Resolución de xuntas de formigonado. Limpeza da base de apoio do muro na cimentación. Montaje del sistema de encofrado a unha cara do muro. Vertido e compactación do formigón. Desmontaje del sistema de encofrado. Curado do formigón. Tapado de los orificios resultantes tras la retirada del sistema de encofrado. Reparación de defectos superficiais.
Criterio de medición de proxecto: Volumen medido sobre a sección teórica do cálculo, segundo documentación gráfica de Proxecto, deducindo os ocos de superficie maior de 2 m².
Criterio de medición de obra: Medirase o volumen teórico executado segundo especificacións do Proxecto, deducindo os ocos de superficie maior de 2 m².

| Código | Ud | Descrición | Rendemento | Prezo | Importe |
|---|---|---|---|---|---|
| mt07aco020d | Ude | Separador homologado para muros. (material) | 8.000 | 0.06 | 0.48 |
| mt07aco010c | kg | Aceiro en barras corrugadas, UNE-EN 10080 B 500 S, elaborado en taller e colocado en obra, diámetros varios. (material) | 50.000 | 1.00 | 50.00 |
| mt08eme030a | m² | Sistema de encofrado a unha cara, para muros, formado por paneis metálicos modulares, ata 3 m de altura, incluso p/p de elementos para paso de instalacións. (material) | 3.330 | 23.88 | 79.52 |
| mt10haf010nea | m³ | Formigón HA-25/B/20/IIa, fabricado en central. (material) | 1.050 | 74.27 | 77.98 |
| op00ciz020 |  | Cizalla para acero en barras corrugadas. | 1.000 | 0.00 | 0.00 |
| op00ata010 |  | Atadora de ferralla. | 1.000 | 0.00 | 0.00 |
| au00auh020 |  | Canaleta para vertido del hormigón. | 1.000 | 0.00 | 0.00 |
| au00auh040 |  | Vibrador de formigón, eléctrico. | 1.000 | 0.00 | 0.00 |
| mo040 | h | Oficial 1ª estructurista. (man de obra) | 0.389 | 15.28 | 5.94 |
| mo083 | h | Axudante estructurista. (man de obra) | 0.389 | 14.65 | 5.70 |
| % | % | Costes directos complementarios | 2 % | 219.62 | 4.39 |
|  |  | Custos directos |  |  | 224.01 |
