# Enano de cimentación de formigón armado

- Propiedade do arquivo: CYPE INGENIEROS, S.A.
- Formato: FIEBDC-3/2002
- Divisa: EUR
- Custos indirectos: 3.00 %
- Gastos xerais: 13.00 %
- Beneficio industrial: 6.00 %
- IVE: 16.00 %

## C Cimentacións

### CN Nivelación

#### CNE Enanos de cimentación

**CNE010** m³ Enano de cimentación de formigón armado, realizado con formigón HA-25/B/20/IIa fabricado en central, e verquido dende camión, e aceiro UNE-EN 10080 B 500 S, contía 95 kg/m³; montaje y desmontaje del sistema de encofrado recuperable metálico.
Formación de enano de cimentación de formigón armado para pilares, realizado con formigón HA-25/B/20/IIa fabricado en central, e verquido dende camión, e aceiro UNE-EN 10080 B 500 S, cunha cuantía aproximada de 95 kg/m³. Ata p/p de separadores, montaje y desmontaje del sistema de encofrado recuperable de chapas metálicas.
Inclúe: Replanteo. Colocación da armadura con separadores homologados. Montaje do sistema de encofrado. Vertido e compactación do formigón. Desmontaje del sistema de encofrado. Curado do formigón.
Criterio de medición de proxecto: Volumen medido sobre as seccións teóricas de cálculo, segundo documentación gráfica de Proxecto.
Criterio de medición de obra: Medirase o volumen teórico executado segundo especificacións do Proxecto.

| Código | Ud | Descrición | Rendemento | Prezo | Importe |
|---|---|---|---|---|---|
| mt07aco020b | Ude | Separador homologado para pilares. (material) | 12.000 | 0.06 | 0.72 |
| mt07aco010c | kg | Aceiro en barras corrugadas, UNE-EN 10080 B 500 S, elaborado en taller e colocado en obra, diámetros varios. (material) | 95.000 | 1.00 | 95.00 |
| mt10haf010nea | m³ | Formigón HA-25/B/20/IIa, fabricado en central. (material) | 1.050 | 74.27 | 77.98 |
| mt08eme020 | m² | Sistema de encofrado para enanos de cimentación de formigón armado de sección rectangular ou cadrada, ata 1,5 m de altura, formado por chapas metálicas reutilizables, incluso p/p de accesorios de montaxe. (material) | 8.000 | 8.50 | 68.00 |
| op00ciz020 |  | Cizalla para acero en barras corrugadas. | 1.000 | 0.00 | 0.00 |
| op00ata010 |  | Atadora de ferralla. | 1.000 | 0.00 | 0.00 |
| au00auh020 |  | Canaleta para vertido del hormigón. | 1.000 | 0.00 | 0.00 |
| au00auh040 |  | Vibrador de formigón, eléctrico. | 1.000 | 0.00 | 0.00 |
| mo040 | h | Oficial 1ª estructurista. (man de obra) | 0.261 | 15.28 | 3.99 |
| mo083 | h | Axudante estructurista. (man de obra) | 0.261 | 14.65 | 3.82 |
| % | % | Costes directos complementarios | 2 % | 249.51 | 4.99 |
|  |  | Custos directos |  |  | 254.50 |
