# Micropilote para cimentación

- Propiedade do arquivo: CYPE INGENIEROS, S.A.
- Formato: FIEBDC-3/2002
- Divisa: EUR
- Custos indirectos: 3.00 %
- Gastos xerais: 13.00 %
- Beneficio industrial: 6.00 %
- IVE: 16.00 %

## C Cimentacións

### CP Profundas

#### CPM Micropilotes

**CPM010** m Micropilote para cimentación, de hasta 15 m de longitud, 114,3 mm de diámetro nominal, compuesto de armadura tubular con rosca, de aceiro EN ISO 11960 N-80, con límite elástico 562 N/mm², de 60,3 mm de diámetro exterior e 5,5 mm de espesor, y lechada de cemento CEM I 42,5N, con una relación agua/cemento de 0,4 dosificada en peso, vertida por el interior de la armadura mediante sistema de inxección única global (IU).
Micropilote para cimentación, de hasta 15 m de longitud, 114,3 mm de diámetro nominal, compuesto de armadura tubular con rosca, de aceiro EN ISO 11960 N-80, con límite elástico 562 N/mm², de 60,3 mm de diámetro exterior e 5,5 mm de espesor, y lechada de cemento CEM I 42,5N, con una relación agua/cemento de 0,4 dosificada en peso, vertida por el interior de la armadura mediante sistema de inxección única global (IU). Incluso p/p de desplazamiento del personal especializado y traslado entre diferentes emplazamientos dentro de la misma obra, limpieza y recogida de los restos de lechada sobrantes y otros desperdicios producidos durante los trabajos, y carga a camión o contenedor.
Inclúe: Limpeza e preparación do entorno afectado. Replanteo. Perforación do terreo. Colocación da armadura tubular. Inxección da lechada de cemento.
Criterio de medición de proxecto: Lonxitude medida segundo documentación gráfica de Proxecto, incrementada nun metro por a formación do bulbo.
Criterio de medición de obra: Medirase a lonxitude, tomada no terreo antes de formigonar, do pilote realmente executado segundo especificacións do Proxecto, dende a punta ata a cara inferior do encepado, sen incluir o exceso de formigón consumido sobre o volumen teórico correspondente ó diámetro nominal do pilote.

| Código | Ud | Descrición | Rendemento | Prezo | Importe |
|---|---|---|---|---|---|
| mt07mpi020a | m | Perfil tubular con rosca, para armar micropilotes, de 60,3 mm de diámetro exterior e 5,5 mm de espesor, de aceiro EN ISO 11960 N-80, con límite elástico 562 N/mm² e carga de rotura 690 N/mm². (material) | 1.020 | 9.90 | 10.10 |
| mt08cem010c | kg | Cemento Portland CEM I 42,5 N, en sacos, segundo UNE-EN 197-1. (material) | 25.000 | 0.11 | 2.75 |
| mt08aaa010a | m³ | Auga. (material) | 0.010 | 1.15 | 0.01 |
| mq03pva020a | h | Equipo para inxeccións profundas, con bomba de baixa presión e carro de perforación. (maquinaria) | 0.182 | 259.69 | 47.26 |
| mo040 | h | Oficial 1ª estructurista. (man de obra) | 0.388 | 15.28 | 5.93 |
| mo083 | h | Axudante estructurista. (man de obra) | 0.582 | 14.65 | 8.53 |
| % | % | Costes directos complementarios | 2 % | 74.58 | 1.49 |
|  |  | Custos directos |  |  | 76.07 |
