# Lousa de cimentación de formigón armado

- Propiedade do arquivo: CYPE INGENIEROS, S.A.
- Formato: FIEBDC-3/2002
- Divisa: EUR
- Custos indirectos: 3.00 %
- Gastos xerais: 13.00 %
- Beneficio industrial: 6.00 %
- IVE: 16.00 %

## C Cimentacións

### CS Superficiais

#### CSL Lousas

**CSL010** m³ Lousa de cimentación de formigón armado, realizada con formigón HA-25/B/20/IIa fabricado en central, e verquido dende camión, e aceiro UNE-EN 10080 B 500 S, contía 85 kg/m³; acabado superficial liso mediante regla vibrante.
Formación de lousa de cimentación de formigón armado, realizada con formigón HA-25/B/20/IIa fabricado en central, e verquido dende camión, e aceiro UNE-EN 10080 B 500 S, cunha cuantía aproximada de 85 kg/m³; acabado superficial liso mediante regla vibrante. Incluso p/p de reforzos, pregos, encontros, arranques e esperas en muros, escaleiras e ramplas, cambios de nivel, malla metálica de arame en cortes de formigonado, formación de foso de ascensor, separadores, colocación e fixación de colectores de saneamento en lousa, vibrado do formigón con regra vibrante e formación de xuntas de formigonado.
Inclúe: Replanteo e trazado da lousa e dos pilares ou outros elementos estructurais que apoien na mesma. Colocación de separadores e fixación das armaduras. Conexionado, ancoraxe e emboquillado das redes de instalacións proxectadas. Vertido e compactación do formigón. Coroación e enrase de cimentos. Curado do formigón.
Criterio de medición de proxecto: Volumen medido sobre as seccións teóricas da excavación, segundo documentación gráfica de Proxecto.
Criterio de medición de obra: Medirase o volumen teórico executado segundo especificacións do Proxecto, sen incluir os incrementos por excesos de excavación non autorizados.

| Código | Ud | Descrición | Rendemento | Prezo | Importe |
|---|---|---|---|---|---|
| mt07aco020a | Ude | Separador homologado para cimentacions. (material) | 5.000 | 0.13 | 0.65 |
| mt07aco010c | kg | Aceiro en barras corrugadas, UNE-EN 10080 B 500 S, elaborado en taller e colocado en obra, diámetros varios. (material) | 85.000 | 1.00 | 85.00 |
| mt10haf010nea | m³ | Formigón HA-25/B/20/IIa, fabricado en central. (material) | 1.050 | 74.27 | 77.98 |
| mq06vib020 | h | Regla vibrante de 3 m. (maquinaria) | 0.462 | 4.67 | 2.16 |
| op00ciz020 |  | Cizalla para acero en barras corrugadas. | 1.000 | 0.00 | 0.00 |
| op00ata010 |  | Atadora de ferralla. | 1.000 | 0.00 | 0.00 |
| au00auh020 |  | Canaleta para vertido del hormigón. | 1.000 | 0.00 | 0.00 |
| au00auh040 |  | Vibrador de formigón, eléctrico. | 1.000 | 0.00 | 0.00 |
| mo040 | h | Oficial 1ª estructurista. (man de obra) | 0.261 | 15.28 | 3.99 |
| mo083 | h | Axudante estructurista. (man de obra) | 0.261 | 14.65 | 3.82 |
| % | % | Costes directos complementarios | 2 % | 173.60 | 3.47 |
|  |  | Custos directos |  |  | 177.07 |
