# Zapata corrida de cimentación, de formigón armado, realizada con formigón HA-25/B/20/IIa fabricado en central, e verquido dende camión, e aceiro UNE-EN 10080 B 500 S, contía 100 kg/m³

- Propiedade do arquivo: CYPE INGENIEROS, S.A.
- Formato: FIEBDC-3/2002
- Divisa: EUR
- Custos indirectos: 3.00 %
- Gastos xerais: 13.00 %
- Beneficio industrial: 6.00 %
- IVE: 16.00 %

## C Cimentacións

### CS Superficiais

#### CSV Zapatas corridas

**CSV010** m³ Zapata corrida de cimentación, de formigón armado, realizada con formigón HA-25/B/20/IIa fabricado en central, e verquido dende camión, e aceiro UNE-EN 10080 B 500 S, contía 100 kg/m³.
Formación de zapata corrida de cimentación, de formigón armado, realizada en escavación previa, con formigón HA-25/B/20/IIa fabricado en central, e verquido dende camión, e aceiro UNE-EN 10080 B 500 S, cunha cuantía aproximada de 100 kg/m³. Ata p/p de separadores, e armaduras de espera dos pilares ou outros elementos.
Inclúe: Replanteo e trazado das vigas e dos pilares ou outros elementos estructurais que apoien nas mesmas. Colocación de separadores e fixación das armaduras. Vertido e compactación do formigón. Coroación e enrase de cimentos. Curado do formigón.
Criterio de medición de proxecto: Volumen medido sobre as seccións teóricas da excavación, segundo documentación gráfica de Proxecto.
Criterio de medición de obra: Medirase o volumen teórico executado segundo especificacións do Proxecto, sen incluir os incrementos por excesos de excavación non autorizados.

| Código | Ud | Descrición | Rendemento | Prezo | Importe |
|---|---|---|---|---|---|
| mt07aco020a | Ude | Separador homologado para cimentacions. (material) | 7.000 | 0.13 | 0.91 |
| mt07aco010c | kg | Aceiro en barras corrugadas, UNE-EN 10080 B 500 S, elaborado en taller e colocado en obra, diámetros varios. (material) | 100.000 | 1.00 | 100.00 |
| mt10haf010nea | m³ | Formigón HA-25/B/20/IIa, fabricado en central. (material) | 1.100 | 74.27 | 81.70 |
| op00ciz020 |  | Cizalla para acero en barras corrugadas. | 1.000 | 0.00 | 0.00 |
| op00ata010 |  | Atadora de ferralla. | 1.000 | 0.00 | 0.00 |
| au00auh020 |  | Canaleta para vertido del hormigón. | 1.000 | 0.00 | 0.00 |
| au00auh040 |  | Vibrador de formigón, eléctrico. | 1.000 | 0.00 | 0.00 |
| mo040 | h | Oficial 1ª estructurista. (man de obra) | 0.326 | 15.28 | 4.98 |
| mo083 | h | Axudante estructurista. (man de obra) | 0.326 | 14.65 | 4.78 |
| % | % | Costes directos complementarios | 2 % | 192.37 | 3.85 |
|  |  | Custos directos |  |  | 196.22 |
