# Desmontaxe, para a súa reutilización

- Propiedade do arquivo: CYPE INGENIEROS, S.A.
- Formato: FIEBDC-3/2002
- Divisa: EUR
- Custos indirectos: 3.00 %
- Gastos xerais: 13.00 %
- Beneficio industrial: 6.00 %
- IVE: 16.00 %

## D Demolicións

### DE Estruturas

#### DEA Aceiro

**DEA031** m³ Desmontaxe, para a súa reutilización, de pilar de fundición, de máis de 3 m de lonxitude media, con medios manuais, provisión das pezas a reutilizar e carga mecánica de cascallos sobre camión ou contenedor.
Desmontaxe, para a súa reutilización, de pilar de fundición, de máis de 3 m de lonxitude media, con medios manuais. Ata p/p de retirada e provisión das pezas a reutilizar, previamente numeradas e documentadas, limpeza, e carga mecánica de cascallos sobre camión ou contedor.
Inclúe: Numeración e documentación das pezas. Desmontaxe das pezas, con apuntalamento do pilar se fose necesario. Provisión dos materiais a reutilizar. Retirada e acopio de entullos. Limpeza dos restos de obra. Carga mecánica do material desmontado e restos de obra sobre camión ou contedor.
Criterio de medición de proxecto: Volumen medido segundo documentación gráfica de Proxecto.
Criterio de medición de obra: Medirase o volume realmente desmontado segundo especificacións do Proxecto.

| Código | Ud | Descrición | Rendemento | Prezo | Importe |
|---|---|---|---|---|---|
| mo042 | h | Oficial 1ª montador de estructura metálica. (man de obra) | 2.950 | 15.28 | 45.08 |
| mo085 | h | Axudante montador de estructura metálica. (man de obra) | 2.950 | 14.65 | 43.22 |
| % | % | Costes directos complementarios | 2 % | 88.30 | 1.77 |
|  |  | Custos directos |  |  | 90.07 |
